# Fassadenbau
Leistungsbeschreibung (GAEB 90, DA81)
Währung: EUR

## Zusätzlicher Text
Beschreibung der Baumaßnahme

Die Stadt Waltrop plant die Erneuerung der abgängigen Waschbetonfassade
des Theodor-Heuss-Gymnasiums in Waltrop durch eine Vorhangfassade aus
Faserzementplatten.
Hierzu wird die Fassade eingerüstet und der Baubereich mit Bauzaun
gesichert. Die Fassadenelemente werden nach Entfernung der
PCB-belasteten Fugen demontiert und entsorgt.

Die Ausführung erfolgt in drei Bauabschnitten gem. der Bauablaufplanung,
da der lärmintensive Rückbau der Fassade innerhalb der Sommerferien
erfolgen muss. Das Leistungsverzeichnis ist dahingehend entsprechend
unterteilt.

Im Bereich der Grünfläche wird die Baustelleneinrichtung aufgestellt und
verbleibt dort über die gesamte Bauzeit. Beanspruchte Rasenflächen sind
mittels Stahlplatten zu schützen.
Der erste BA befindet sich auf der gegenüberligenden Gebäudeseite. Dort
ist für die Bauzeit eine separate kleinere Baustelleneinrichtung
herzustellen.

Eine Zerkleinerung mit Brechen der Fassadenelemente auf dem Gelände der
BE ist möglich, sofern diese Arbeiten innerhalb der Sommerferien
erfolgen. Anderenfalls müssen die Elemente  verladen und auf einem
Geländer des AG zerkleinert werden.

Im Zuge der Baumaßnahme ist auch die Errichtung eines Aufzuges auf der
Schulhofseite (Eckbereich zw. dem 2. und 3. BA ) geplant.

Bei der Ausführung der Arbeiten ist zu beachten, dass keine Gefährung
von Schülern und Passanten erfolgen darf. Der abgeplante Bauzaun ist
stets verschlossen zu halten. Dies betrifft insbesondere auch den
Baustellenverkehr. Beim Rangieren ist stets ein Sicherungsposten
vorzuhalten.

Folgende Gewerke werden zur Umsetzung der Maßnahme ausgeschrieben:

- Abbrucharbeiten, Schadstoffsanierung
- Baustelleneinrichtung, Rohbau, Erdbau, Betonsanierung
- Gerüstbau, Baustellensicherung
- Fassadenbau einschl. Sockelarbeiten sowie Fenster- und
Türumbauarbeiten
- Dachdeckerarbeiten
- Betonsanierungs- und Rohbauarbeiten

Diese Ausschreibung umfasst die FASSADENBAUARBEITEN.

Unmittelbar nach der Auftragsvergabe hat der AN ein Aufmaß durchzuführen
und anschließend zügig mit der Statik sowie Werk- und Montageplanung zu
beginnen, damit die Fassadenarbeiten unmittelbar nach dem Rückbau der
Waschbetonfassade beginnen können. Der Terminplan ist zwingend zu
beachten. Auch die Prüfzeit des Prüfstatikers von bis zu 7 Wochen ist zu
berücksichtigen.

Zusätzliche Technische Vertragsbedingungen (ZTV)

Vorgehängte Hinterlüftete Fassaden nach DIN 18351

ZTV 01  Allgemeines

Die nachfolgenden Titel beschreiben die Fassadenbekleidungsarbeiten von
Wand- und Untersichtsflächen mit großformatigen Faserzementtafeln auf
einer Aluminium-Unterkonstruktion. Die Dämmung hat mittels Mineralwolle,
Brandverhaltensklasse DIN EN 13501-1 A1 (nichtbrennbar), zu erfolgen.
Brandriegel sind gem. Planung einzubauen.

Unterschiedliche Plattenarten sind vorgesehen, diese sind im Vorfeld
durch den AG zu bemustern und freizugeben. Im unteren Bereich sind diese
als ballfurfsicher mit entsprechender Stärke einzubauen.
Im Sockelbereich erfolgt eine Abdichtung mit PMBC, auf die
XPS-Dämmplatten verklebt werden. Darauf sind dann Faserzementtafeln zu
kleben.

Sämtliche Höhen und Abmessungen sind der Planung zu entnehmen. Zudem ist
eine Stückliste begefügt, aus der die Abmessungen der Einzelplatten zu
entnehmen sind. Es wird darauf hingewiesen, dass diese Liste nur eine
Ergänzung der Ausschreibung darstellt und nicht für die Bestellung der
Platten vorgesehen ist. Die genauen Abmessungen sind im Zuge der Werk-
und Montageplanung nach Erstellung des Aufmaßes zu definieren.

Des weiteren sind die Erneuerung von Fensterpaneelen, Fenster sowie
Türen in der Ausschreibung mit enthalten.

Schutzmaßnahmen der Fenster einschließlich angrenzender Bauteile sind,
sofern nicht gesondert ausgeschrieben, mit einzukalkulieren.

ZTV 02  Technische Grundlagen

Technische Grundlagen für die Ausführung der nachstehenden Leistung sind
die VOB,
DIN 18351 Vorgehängte Hinterlüftete Fassaden, sowie alle einschlägigen
DIN-Normen, Gütebestimmungen und Verarbeitungsrichtlinien, auch der
Hersteller, in ihrer jeweils neuesten Fassung. Alle Formteile sind den
örtlichen Gegebenheiten vorschriftsmäßig und optisch einwandfrei
anzupassen.

ZTV 03  Güteanforderungen

Es sind nur Baustoffe und Fertigteile zu verwenden, die den
DIN-Vorschriften oder besonderen Zulassungen entsprechen und den
Forderungen der Gewerbeaufsicht bezüglich toxischer Unbedenklichkeit
entsprechen. Datenblätter und Zulassungen sind vorzulegen. Zum Nachweis
sämtlicher verarbeiteten Materialien sind zudem die Lieferscheine
vorzulegen.

ZTV 04  Verbindungsmittel

Sämtliche Befestigungs- und Verbindungsteile sind nicht rostend und gem.
statischen Vorgaben vorzusehen. Sie sind so zu wählen, dass
Kontaktkorrosion vermieden wird. Die Nietenköpfe zur Befestigung der
Faserzementtafel sind im Farbton der Platten beschichtet einzubauen. Die
Konsolen sind mit Verankerungsmitteln aus Edelstahl zu befestigen.

ZTV 05  Sicherung gegen Windsog

Alle Konstruktionsteile sind, auch wenn im Leistungsverzeichnis nicht
ausdrücklich vermerkt, durch geeignete Mittel gegen Windsog zu sichern.

ZTV 06  Materialstärken und Befestigung

Die Stärken sämtlicher Bauteile und Befestigungen, sowie Anzahl und
Anordnung der Befestigungsmittel sind eigenverantwortlich festzulegen
und müssen mindestens den Anforderungen der DIN bzw. den
Herstellerrichtlinien entsprechen, soweit nicht im Leistungsverzeichnis
höhere Anforderungen gestellt sind.

Die Halterungen / Konsolen sind aus Edelstahl auszubilden, da diese über
eine deutlich niedrigere Wärmeleitfähigkeit verfügen im Vergleich zu
Alu-Halterungen.

ZTV 07  Dehnung

Erforderliche Dehnungsfugen sind eigenverantwortlich in Anzahl und
Anordnung an den entsprechenden Bauteilen anzuordnen.

Die Platten sind mit ausreichend Fest- und Gleitpunkten gem.
Herstellervorgabe zu befestigen. Dies ist in der Werkplanung detailliert
mit darzustellen.

ZTV 08  Zusammenfügen der Teilanlagen

Leistungen, die für das Zusammenfügen der Teilanlagen, für die Übergänge
zu den angrenzenden Bauteilen anderer Gewerke erforderlich sind oder
Konstruktionsteile, insbesondere Befestigungsmaterialien, Kleinteile
oder ähnliches, die zur funktionsgerechten und mängelfreien
Vertragserfüllung (Herstellung einer funktionsfähigen Gesamtanlage)
notwendig sind, sind, auch wenn sie in der Leistungsbeschreibung keine
besondere Erwähnung gefunden haben, mit den Einheitspreisen der
aufgeführten Einzelpositionen abgegolten.

ZTV 09  Nebenleistungen

Ergänzend zur VOB sind nachfolgende Leistungen Nebenleistungen, die
nicht besonders vergütet werden. Diese Leistungen sind in die
Einheitspreise einzukalkulieren.

1. Alle sich aus den Allgemeinen Regelungen für Bauarbeiten jeder Art
und den ZTV ergebenden Leistungen sind Nebenleistungen, sofern sie im
Leistungsverzeichnis keine besondere Erwähnung gefunden haben.

2. Höhenfestpunkte
Herstellen der erforderlichen und zusätzlichen Höhenfestpunkte, die zur
Durchführung der eigenen Leistung erforderlich sind.

3. Arbeitssicherung
Die Sicherung der eigenen Arbeitsleistung liegt in der Verantwortung des
Auftragnehmer, einschließlich Maßnahmen zum Verhindern nachteiliger
Auswirkungen auf die Leistung aufgrund von Witterungsverhältnissen, z.
B. Feuchtigkeit und Nässe, Schnee und Eis, scharfer Wind. Gedämmte
Fassadenbereiche sind zeitnah nach dem Einbau der Dämmung zu
verschließen.

4. Anarbeiten und Eindichten
Zum Leistungsumfang gehört auch das Anarbeiten und Eindichten aller
Durchführungen, sowie die erforderlichen An- und Abschlüsse jeglicher
Art.

## Fassadenbau
Datum: 09.03.26

### Bereich 01 Fassadenerneuerung THG Waltrop - BA1

#### Abschnitt 01.01 Technische Bearbeitung

**01.01.0010 Aufmaß**
Aufmaßtermin zeitnah nach der Auftragserteilung
durchführen, außerhalb des Schulbetriebes. Sämtliche
erforderliche Angaben, Höhen und Abmessungen sind zu
ermitteln, so dass umgehend mit der Werk- und
Montageplanung sowie der statischen Berechnung bekonnen
werden kann. Erforderliche Gerüste / Arbeitsbühnen sind
mit einzukalkulieren. Sofern Öffnungen der Fassade
erforderlich werden, um die genauen Außenkanten der
Außenwand zu ermitteln, so sind diese Kosten ebenfalls
einschl. provisorischem Verschluss mit
einzukalkulieren.
Einschließlich Aufmaße für sämtliche Fenster- und
Türarbeiten.
Menge: 1,000 St

**01.01.0020 Auszugversuch**
Auszugversuch an Außenwand durchführen, zur Ermittlung
der Tragfähigkeit der Dübel und Befestigung der
Vorhangfassade. Ergebnis dokumentieren und
protokollieren. Der Bericht ist dem AG digital zur
Verfügung zu stellen.
Für die Erstellung des Auszugversuches ist in der
Stahlbetonvorsatzschale eine Kernbohrungen zu
erstellen, Tiefe bis zu 15 cm, da die Versuche vor dem
Rückbau der Fassade erfolgen müssen. Diese Kosten sind
mit einzukalkulieren. Die Stellen sind prov. mit
Bauschaum im Anschluss zu verschließen.
Menge: 20,000 St

**01.01.0030 Standsicherheitsnachweis**
Standsicherheitsnachweis für die Fassade sowie Fenster-
und Türarbeiten erstellen, prüffähig, digital dem
Auftraggeber übergeben. Der Prüfstatiker wird bauseits
beauftragt.
Menge: 1,000 St

**01.01.0040 Werk- und Montageplanung**
Werk- und Montageplanung für die Fassade sowie
Fenster-, Tür- und Sonnenschutzarbeiten erstellen,
prüffähig, digital dem Auftraggeber übergeben. Der
Prüfstatiker wird bauseits beauftragt.
Verlegepläne für die Unterkonstruktion und für die
vorgehängte hinterlüftete Fassadenbekleidung,
einschließlich notwendiger Anschlussdetails,
einschließlich der Herstellung der erforderlichen
Raster-, Montage- und Dübelsetzpläne sowie Detailpläne
für die verschiedenen Anschlusssituationen der
Einzelpositionen und Verankerungen.
Menge: 1,000 St

**01.01.0050 Musterplatte Vorhangfassade**
Musterplatte, Abmessungen ca. 40 x 40 cm, zu den
vorgesehenen Fabrikaten der Fassadenbekleidung
beschaffen und dem AG zur Freigabe zukommen lassen.
Im vorgesehenen Farbton fertig beschichtet.
1 x Fassadenbekleidung, 1 x Fassadenbekleidung zwischen
den Fenstern, 1 x Sockelbekleidung.
Menge: 3,000 St

**01.01.0060 Musterplatte Sandwichpaneel**
Musterplatte, Abmessungen ca. 40 x 40 cm, zum
vorgesehenen Fabrikate der Fensterpaneele beschaffen
und dem AG zur Freigabe zukommen lassen, im
vorgesehenen Farbton fertig beschichtet.
Menge: 1,000 St

**01.01.0070 Musterstück Fensterbank**
Musterstück zur Fensterbank, Länge ca. 40 cm, im
vorgehenen Farbton fertig beschichtet, dem AG zur
Freigabe zukommen lassen.
Menge: 1,000 St

#### Abschnitt 01.02 Vorhangfassade

**01.02.0010 UK Alu hinterlüft. Außenwandbekl. Außenwand Abst. 240-260mm**
STLB-Bau 2025-10 38
Unterkonstruktion für vorgehängte hinterlüftete Fassade
aus Tragprofilen und Wandhaltern, Wandhalter aus
nichtrostendem Stahl, Traglattung/-profil horizontal,
Brandverhaltensklasse DIN EN 13501-1 A1
(nichtbrennbar), Profile aus Aluminium, Verankerung der
Unterkonstruktion in Normalbeton, justierbar,
zwängungsfrei, den Formaten und der Befestigungsart der
Bekleidungselemente entsprechend, mit thermischen
Trennelementen, Dicke 6 mm, für vorgehängte
hinterlüftete Außenwandbekleidung DIN 18516-1, für
großformatige Bekleidungselemente aus
Faserzementtafeln, an Außenwand, Abstand der
Vorderseite der Bekleidungselemente zum
Verankerungsgrund an der Außenwand über 240 bis 260 mm,
verankern und ausrichten der Unterkonstruktion auf der
Wandoberfläche entsprechend Genauigkeitsanforderung an
die Ebenheit der Bekleidungsfläche, mit Grenzwerten für
Ebenheitsabweichungen mit erhöhten Anforderungen DIN
18202 Ausgabe 2019-07 Tabelle 3 Zeile 7, Ausführung
gemäß Zeichnung.
Menge: 738,000 m2
Zuordnung: 335 038

**01.02.0020 UK Alu hinterlüft. Außenwandbekl. Außenwand Abst. 200-220mm**
STLB-Bau 2025-10 38
Unterkonstruktion für vorgehängte hinterlüftete Fassade
aus Tragprofilen und Wandhaltern, Wandhalter aus
nichtrostendem Stahl, Traglattung/-profil horizontal,
Brandverhaltensklasse DIN EN 13501-1 A1
(nichtbrennbar), Profile aus Aluminium, Verankerung der
Unterkonstruktion in Normalbeton, justierbar,
zwängungsfrei, den Formaten und der Befestigungsart der
Bekleidungselemente entsprechend, mit thermischen
Trennelementen, Dicke 6 mm, für vorgehängte
hinterlüftete Außenwandbekleidung DIN 18516-1, für
großformatige Bekleidungselemente aus
Faserzementtafeln, an Außenwand, Abstand der
Vorderseite der Bekleidungselemente zum
Verankerungsgrund an der Außenwand über 200 bis 220 mm,
verankern und ausrichten der Unterkonstruktion auf der
Wandoberfläche entsprechend Genauigkeitsanforderung an
die Ebenheit der Bekleidungsfläche, mit Grenzwerten für
Ebenheitsabweichungen mit erhöhten Anforderungen DIN
18202 Ausgabe 2019-07 Tabelle 3 Zeile 7, Ausführung
gemäß Zeichnung.
Menge: 128,000 m2
Zuordnung: 335 038

**01.02.0030 Außenecke UK Alu Faserzementpl.**
*** Leitbeschreibung
STLB-Bau 2025-10 38
Außenecke in der Unterkonstruktion aus Aluminium, für
Bekleidung mit Faserzementplatten.
Menge: 75,000 m
Zuordnung: 335 038
*Unterbeschreibung 01 Außenecke UK Alu Faserzementpl.*
UK passend zuschneiden und Ausbildung mit hinterlegtem
Eckfugenprofil gem. Planung.

**01.02.0040 Innenecke UK Alu Faserzementpl.**
*** Leitbeschreibung
STLB-Bau 2025-10 38
Innenecke in der Unterkonstruktion aus Aluminium, für
Bekleidung mit Faserzementplatten.
Menge: 34,000 m
Zuordnung: 335 038
*Unterbeschreibung 01 Innenecke UK Alu Faserzementpl.*
UK passend zuschneiden und Ausbildung mit hinterlegtem
Eckfugenprofil gem. Planung.

**01.02.0050 Dach-Attikaabschluss UK Alu Faserzementpl.**
STLB-Bau 2025-10 38
Dach-/Attikaabschluss in der Unterkonstruktion aus
Aluminium, für Bekleidung mit Faserzementplatten,
Ausführung gemäß Zeichnung.
Menge: 170,000 m
Zuordnung: 364 038

**01.02.0060 Oberer Abschluss UK Alu Faserzementpl.**
*** Leitbeschreibung
STLB-Bau 2025-10 38
Oberer Abschluss in der Unterkonstruktion aus
Aluminium, für Bekleidung mit Faserzementplatten,
Ausführung gemäß Zeichnung.
Menge: 190,000 m
Zuordnung: 335 038
*Unterbeschreibung 01 Oberer Abschluss UK Alu Faserzementpl.*
Im Bereich der Fenster, UK passend zuschneiden und
anarbeiten gem. Planung.

**01.02.0070 Seitl.Abschluss UK Alu Faserzementpl.**
*** Leitbeschreibung
STLB-Bau 2025-10 38
Seitlicher Abschluss in der Unterkonstruktion aus
Aluminium, für Bekleidung mit Faserzementplatten,
Ausführung gemäß Zeichnung.
Menge: 160,000 m
Zuordnung: 335 038
*Unterbeschreibung 01 Seitl.Abschluss UK Alu Faserzementpl.*
Im Bereich der Fenster, UK passend zuschneiden und
anarbeiten gem. Planung.

**01.02.0080 Unterer Abschluss UK Alu Faserzementpl.**
*** Leitbeschreibung
STLB-Bau 2025-10 38
Unterer Abschluss in der Unterkonstruktion aus
Aluminium, für Bekleidung mit Faserzementplatten,
Ausführung gemäß Zeichnung.
Menge: 190,000 m
Zuordnung: 335 038
*Unterbeschreibung 01 Unterer Abschluss UK Alu Faserzementpl.*
Im Bereich der Fenster, UK passend zuschneiden und
anarbeiten gem. Planung.

**01.02.0090 Wärmedämmung hinterlüft.Fassade MW 0,035W/(mK) D 200mm WAB**
STLB-Bau 2025-10 38
Wärmedämmung für vorgehängte hinterlüftete
Außenwandbekleidung an Außenwand, aus Mineralwolle MW
DIN EN 13162, Bemessungswert der Wärmeleitfähigkeit
max. 0,035 W/(mK), Nennwert der Wärmeleitfähigkeit max.
0,034 W/(mK), Brandverhaltensklasse DIN EN 13501-1 A1
(nichtbrennbar), Dicke 200 mm, als Platten, mit
außenseitiger Kaschierung mit schwarzem Glasvlies,
Anwendungsgebiet DIN 4108-10 WAB, Befestigung
mechanisch mit Dämmstoffhaltern, Verankerung der
Unterkonstruktion in Normalbeton, Ausführung gemäß
Zeichnung.
Menge: 738,000 m2
Zuordnung: 335 038

**01.02.0100 Wärmedämmung hinterlüft.Fassade MW 0,032W/(mK) D 160mm WAB**
STLB-Bau 2025-10 38
Wärmedämmung für vorgehängte hinterlüftete
Außenwandbekleidung an Außenwand, aus Mineralwolle MW
DIN EN 13162, Bemessungswert der Wärmeleitfähigkeit
max. 0,032 W/(mK), Nennwert der Wärmeleitfähigkeit max.
0,031 W/(mK), Brandverhaltensklasse DIN EN 13501-1 A1
(nichtbrennbar), Dicke 160 mm, als Platten, mit
außenseitiger Kaschierung mit schwarzem Glasvlies,
Anwendungsgebiet DIN 4108-10 WAB, Befestigung
mechanisch mit Dämmstoffhaltern, Verankerung der
Unterkonstruktion in Normalbeton, Ausführung gemäß
Zeichnung.
Menge: 128,000 m2
Zuordnung: 335 038

**01.02.0110 Ausschneiden Dämmpl. Leitung Mineralwolle B 50mm T 50mm**
STLB-Bau 2025-10 38
Ausschneiden von Dämmstoffplatten für auf dem
Untergrund verlegte Leitungen, in vorgehängter
hinterlüfteter Außenwandbekleidung, Dämmstoff aus
Mineralwolle, Dicke Dämmplatte 200 mm, Breite
Ausschnitt 50 mm, Tiefe Ausschnitt 50 mm.
Menge: 10,000 m
Zuordnung: 335 038

**01.02.0120 VHF Faserzementtafel Kat.A Kl.4 Außenwand D 12mm**
*** Leitbeschreibung
STLB-Bau 2025-10 38
Vorgehängte hinterlüftete Außenwandbekleidung aus
großformatigen Faserzementtafeln DIN EN 12467,
Kategorie A, Klasse 4, an Außenwand, Dicke 12 mm,
Brandverhaltensklasse DIN EN 13501-1 A2 -s1, d0
(nichtbrennbar), Oberfläche geschliffen, durchgefärbt,
Farbton nach Standardkollektion, für Außenanwendung,
auf vorh. Unterkonstruktion sichtbar befestigen, mit
farbig kopfbeschichteten Befestigungselementen, Fugen
offen, Breite 10 mm, Ausführung gemäß Zeichnung.
Menge: 30,000 m2
Zuordnung: 335 038
*Unterbeschreibung 01 VHF Faserzementtafel Kat.A Kl.4 Außenwand D 12mm*
Abmessungen sowie Plattenausrichtung horizontal und
vertikal gem. Planung. Verankerung mittels
Nietenbefestigung in Plattenfarbe.
Unterschiedliche Plattenabmessungen gem. Stückliste und
Planung.

Oberfläche matt, geschliffen mit betont lebendigem
Erscheinungsbild, unbeschichtet, hydrophobiert,
Farbgebung creme.

**01.02.0130 VHF Faserzementtafel Kat.A Kl.4 Leibung D 12mm**
*** Leitbeschreibung
STLB-Bau 2025-10 38
Vorgehängte hinterlüftete Außenwandbekleidung aus
großformatigen Faserzementtafeln DIN EN 12467,
Kategorie A, Klasse 4, an Leibung,
Breite Leibung '30' cm, Dicke 12 mm,
Brandverhaltensklasse DIN EN 13501-1 A2 -s1, d0
(nichtbrennbar), Oberfläche geschliffen, durchgefärbt,
Farbton nach Standardkollektion, für Außenanwendung,
auf vorh. Unterkonstruktion sichtbar befestigen, mit
farbig kopfbeschichteten Befestigungselementen, Fugen
offen, Breite 10 mm, Ausführung gemäß Zeichnung.
Menge: 6,000 m
Zuordnung: 335 038
*Unterbeschreibung 01 VHF Faserzementtafel Kat.A Kl.4 Leibung D 12mm*
Abmessungen sowie Plattenausrichtung horizontal und
vertikal gem. Planung. Verankerung mittels
Nietenbefestigung in Plattenfarbe.
Oberfläche matt, geschliffen mit betont lebendigem
Erscheinungsbild, unbeschichtet, hydrophobiert,
Farbgebung creme.
Leibungsbreite gem. Planung, bis zu 30 cm.

**01.02.0140 VHF Faserzementtafel Kat.A Kl.4 Sturz D 12mm**
*** Leitbeschreibung
STLB-Bau 2025-10 38
Vorgehängte hinterlüftete Außenwandbekleidung aus
großformatigen Faserzementtafeln DIN EN 12467,
Kategorie A, Klasse 4, an Sturz,
Breite Sturz '30' cm, Dicke 12 mm,
Brandverhaltensklasse DIN EN 13501-1 A2 -s1, d0
(nichtbrennbar), Oberfläche geschliffen, durchgefärbt,
Farbton nach Standardkollektion, für Außenanwendung,
auf vorh. Unterkonstruktion sichtbar befestigen, mit
farbig kopfbeschichteten Befestigungselementen, Fugen
offen, Breite 10 mm, Ausführung gemäß Zeichnung.
Menge: 13,500 m
Zuordnung: 335 038
*Unterbeschreibung 01 VHF Faserzementtafel Kat.A Kl.4 Sturz D 12mm*
Abmessungen sowie Plattenausrichtung horizontal und
vertikal gem. Planung. Verankerung mittels
Nietenbefestigung in Plattenfarbe.
Oberfläche matt, geschliffen mit betont lebendigem
Erscheinungsbild, unbeschichtet, hydrophobiert,
Farbgebung creme.
Sturzbreite gem. Planung, bis zu 30 cm.

**01.02.0150 VHF Faserzementtafel Kat.A Kl.4 Außenwand D 8mm**
*** Leitbeschreibung
STLB-Bau 2025-10 38
Vorgehängte hinterlüftete Außenwandbekleidung aus
großformatigen Faserzementtafeln DIN EN 12467,
Kategorie A, Klasse 4, an Außenwand, Dicke 8 mm,
Brandverhaltensklasse DIN EN 13501-1 A2 -s1, d0
(nichtbrennbar), Oberfläche geschliffen, durchgefärbt,
Farbton nach Standardkollektion, für Außenanwendung,
auf vorh. Unterkonstruktion sichtbar befestigen, mit
farbig kopfbeschichteten Befestigungselementen, Fugen
offen, Breite 10 mm, Ausführung gemäß Zeichnung.
Menge: 820,000 m2
Zuordnung: 335 038
*Unterbeschreibung 01 VHF Faserzementtafel Kat.A Kl.4 Außenwand D 8mm*
Abmessungen sowie Plattenausrichtung horizontal und
vertikal gem. Planung. Verankerung mittels
Nietenbefestigung in Plattenfarbe.
Unterschiedliche Plattenabmessungen gem. Stückliste und
Planung.

Oberfläche matt, geschliffen mit betont lebendigem
Erscheinungsbild, unbeschichtet, hydrophobiert,
Farbgebung creme.

**01.02.0160 VHF Faserzementtafel Kat.A Kl.4 Leibung D 8mm**
*** Leitbeschreibung
STLB-Bau 2025-10 38
Vorgehängte hinterlüftete Außenwandbekleidung aus
großformatigen Faserzementtafeln DIN EN 12467,
Kategorie A, Klasse 4, an Leibung,
Breite Leibung '30' cm, Dicke 8 mm,
Brandverhaltensklasse DIN EN 13501-1 A2 -s1, d0
(nichtbrennbar), Oberfläche geschliffen, durchgefärbt,
Farbton nach Standardkollektion, für Außenanwendung,
auf vorh. Unterkonstruktion sichtbar befestigen, mit
farbig kopfbeschichteten Befestigungselementen, Fugen
offen, Breite 10 mm, Ausführung gemäß Zeichnung.
Menge: 154,000 m
Zuordnung: 335 038
*Unterbeschreibung 01 VHF Faserzementtafel Kat.A Kl.4 Leibung D 8mm*
Abmessungen sowie Plattenausrichtung horizontal und
vertikal gem. Planung. Verankerung mittels
Nietenbefestigung in Plattenfarbe.
Oberfläche matt, geschliffen mit betont lebendigem
Erscheinungsbild, unbeschichtet, hydrophobiert,
Farbgebung creme.
Leibungsbreite gem. Planung, bis zu 30 cm.

**01.02.0170 VHF Faserzementtafel Kat.A Kl.4 Sturz D 8mm**
*** Leitbeschreibung
STLB-Bau 2025-10 38
Vorgehängte hinterlüftete Außenwandbekleidung aus
großformatigen Faserzementtafeln DIN EN 12467,
Kategorie A, Klasse 4, an Sturz,
Breite Sturz '30' cm, Dicke 8 mm, Brandverhaltensklasse
DIN EN 13501-1 A2 -s1, d0 (nichtbrennbar), Oberfläche
geschliffen, durchgefärbt, Farbton nach
Standardkollektion, für Außenanwendung, auf vorh.
Unterkonstruktion sichtbar befestigen, mit farbig
kopfbeschichteten Befestigungselementen, Fugen offen,
Breite 10 mm, Ausführung gemäß Zeichnung.
Menge: 190,000 m
Zuordnung: 335 038
*Unterbeschreibung 01 VHF Faserzementtafel Kat.A Kl.4 Sturz D 8mm*
Abmessungen sowie Plattenausrichtung horizontal und
vertikal gem. Planung. Verankerung mittels
Nietenbefestigung in Plattenfarbe.
Oberfläche matt, geschliffen mit betont lebendigem
Erscheinungsbild, unbeschichtet, hydrophobiert,
Farbgebung creme.
Sturzbreite gem. Planung, bis zu 30 cm.

**01.02.0180 VHF Faserzementtafel Kat.A Kl.4 Stütze D 10mm**
*** Leitbeschreibung
STLB-Bau 2025-10 38
Vorgehängte hinterlüftete Außenwandbekleidung aus
großformatigen Faserzementtafeln DIN EN 12467,
Kategorie A, Klasse 4, an Stütze, Dicke 10 mm,
Brandverhaltensklasse DIN EN 13501-1 A2 -s1, d0
(nichtbrennbar), Oberfläche strukturiert, eingefärbt
und hydrophobiert, Farbton nach Standardkollektion, für
Außenanwendung, auf vorh. Unterkonstruktion sichtbar
befestigen, mit farbig kopfbeschichteten
Befestigungselementen, Fugen offen, Breite 10 mm,
Ausführung gemäß Zeichnung.
Menge: 16,000 m2
Zuordnung: 335 038
*Unterbeschreibung 01 VHF Faserzementtafel Kat.A Kl.4 Stütze D 10mm*
Abmessungen sowie Plattenausrichtung horizontal und
vertikal gem. Planung. Verankerung mittels
Nietenbefestigung in Plattenfarbe.
Oberfläche matt, mit profilierter, lebendiger
Oberfläche, hydrophobiert und unbeschichtet, Farbgebung
creme.
Unterteilung der Plattenhöhen analog der Plattenteilung
an den Randbereichen der Fensterbänder.

Einbauort: Stütze zwischen den Fenstern. Abrechnung nur
Ansichtsflächen, Leibungen werden gesondert vergütet.

**01.02.0190 VHF Faserzementtafel Kat.A Kl.4 Leibung D 10mm**
*** Leitbeschreibung
STLB-Bau 2025-10 38
Vorgehängte hinterlüftete Außenwandbekleidung aus
großformatigen Faserzementtafeln DIN EN 12467,
Kategorie A, Klasse 4, an Leibung,
Breite Leibung '30' cm, Dicke 10 mm,
Brandverhaltensklasse DIN EN 13501-1 A2 -s1, d0
(nichtbrennbar), Oberfläche strukturiert, eingefärbt
und hydrophobiert, Farbton nach Standardkollektion, für
Außenanwendung, auf vorh. Unterkonstruktion sichtbar
befestigen, mit farbig kopfbeschichteten
Befestigungselementen, Fugen offen, Breite 10 mm,
Ausführung gemäß Zeichnung.
Menge: 176,500 m
Zuordnung: 335 038
*Unterbeschreibung 01 VHF Faserzementtafel Kat.A Kl.4 Leibung D 10mm*
Abmessungen sowie Plattenausrichtung horizontal und
vertikal gem. Planung. Verankerung mittels
Nietenbefestigung in Plattenfarbe.
Oberfläche matt, mit profilierter, lebendiger
Oberfläche, hydrophobiert und unbeschichtet, Farbgebung
creme.
Sturzbreite gem. Planung, bis zu 30 cm.
Unterteilung der Plattenhöhen analog der Plattenteilung
an den Randbereichen der Fensterbänder.

Einbauort: zwischen den Fenstern.

**01.02.0200 Platten Gerüstverankerungsbereiche einbauen**
Einzelne Platten mit unterschiedlichen Abmessungen gem.
Planung / Stückliste in Verankerungsbereichen im Zuge
des Gerüstabbaus einbauen.
In diese Position sind nur die Personalmehrkosten für
den nachträglichen Einbau einzukalkulieren, sämtliche
Material- und Gerätekosten sind in die entsprechenden
Fassadenpositionen mit einzukalkulieren.
Menge: 90,000 St

**01.02.0210 Ausklinkung Faserzementpl. D 12 mm L-förmig L bis 0,2m B bis 0,2m**
*** Leitbeschreibung
STLB-Bau 2025-10 38
Ausklinkung in Außenwandbekleidung aus
Faserzementplatten,
Dicke '12' mm, L-förmig, Länge bis 0,2 m, Breite bis
0,2 m, Ausführung gemäß Zeichnung.
Menge: 75,000 St
Zuordnung: 335 038
*Unterbeschreibung 01 Ausklinkung Faserzementpl. D 12 mm L-förmig L bis 0,2m B bis 0,2m*
Zuschnitte an den Platten der vor den Fenstern
vorgesetzten Lisenen. Ausklinkungen an Platten mit
geringerer Stärke sind ebenfalls über diese Position
mit abzurechnen.

**01.02.0220 Ausklinkung Faserzementpl. D 12 mm U-förmig L 0,2-0,5m B bis 0,2m**
*** Leitbeschreibung
STLB-Bau 2025-10 38
Ausklinkung in Außenwandbekleidung aus
Faserzementplatten,
Dicke '12' mm, U-förmig, Länge über 0,2 bis 0,5 m,
Breite bis 0,2 m, Ausführung gemäß Zeichnung.
Menge: 45,000 St
Zuordnung: 335 038
*Unterbeschreibung 01 Ausklinkung Faserzementpl. D 12 mm U-förmig L 0,2-0,5m B bis 0,2m*
Zuschnitte an den Platten der vor den Fenstern
vorgesetzten Lisenen.Ausklinkungen an Platten mit
geringerer Stärke sind ebenfalls über diese Position
mit abzurechnen.

**01.02.0230 Ausschnitt Faserzementpl. D 8 mm rund Durchm. 100-150mm**
*** Leitbeschreibung
STLB-Bau 2025-10 38
Ausschnitt in Außenwandbekleidung aus
Faserzementplatten,
Dicke '8' mm, rund, Durchmesser bis 150 mm, Ausführung
gemäß Zeichnung.
Menge: 7,000 St
Zuordnung: 335 038
*Unterbeschreibung 01 Ausschnitt Faserzementpl. D 8 mm rund Durchm. 100-150mm*
Ausschnitt im Bereich der Speier.

**01.02.0240 sonstige Schnitte**
Sonstige Schnitte in Faserzementplatte mit einer Stärke
bis zu 12 mm herstellen, z.B. zur Anarbeitung an
Lüftungsgitter etc.
Menge: 10,000 m

#### Abschnitt 01.03 Unterdecke

**01.03.0010 Aufbauen fahrbares Gerüst Stahlrohr 2kN/m2 H 2m**
*** Leitbeschreibung
STLB-Bau 2025-10 1
Aufbauen fahrbares Gerüst,
Stahlrohrkupplungsgerüst DIN 4420-3, Lastklasse 3 (2
kN/m2), Höhe der obersten Gerüstlage 2 m, im Freien,
Gerüstlagen mit allseitigem Seitenschutz.
Menge: 1,000 St
Zuordnung: 392 001
*Unterbeschreibung 01 Aufbauen fahrbares Gerüst Stahlrohr 2kN/m2 H 2m*
Höhe Standfläche nach Wahl des AN, zur Errichtung der
Unterdecke.

**01.03.0020 Gebrauchsüberlassung fahrbares Gerüst Stahlrohr 2kN/m2 H 2m**
STLB-Bau 2025-10 1
Gebrauchsüberlassung für fahrbares Gerüst,
Positionsmenge = Produkt aus '1'
(Gebrauchsüberlassungsmenge)
mal '4'
(Gebrauchsüberlassungsdauer)
Stahlrohrkupplungsgerüst DIN 4420-3, Lastklasse 3 (2
kN/m2), Höhe der obersten Gerüstlage 2 m, im Freien,
Gerüstlagen mit allseitigem Seitenschutz.
Menge: 4,000 StWo
Zuordnung: 392 001

**01.03.0030 Abbauen fahrbares Gerüst Stahlrohr 2kN/m2 H 2m**
STLB-Bau 2025-10 1
Abbauen fahrbares Gerüst,
Stahlrohrkupplungsgerüst DIN 4420-3, Lastklasse 3 (2
kN/m2), Höhe der obersten Gerüstlage 2 m, im Freien,
Gerüstlagen mit allseitigem Seitenschutz.
Menge: 1,000 St
Zuordnung: 392 001

**01.03.0040 UK Alu hinterlüft. Außenwandbekl. Deckenuntersicht Abst. 280-300mm**
STLB-Bau 2025-10 38
Unterkonstruktion für vorgehängte hinterlüftete Fassade
aus Tragprofilen und Wandhaltern, Wandhalter aus
nichtrostendem Stahl, Traglattung/-profil horizontal,
Brandverhaltensklasse DIN EN 13501-1 A1
(nichtbrennbar), Profile aus Aluminium, Verankerung der
Unterkonstruktion in Normalbeton, justierbar,
zwängungsfrei, den Formaten und der Befestigungsart der
Bekleidungselemente entsprechend, mit thermischen
Trennelementen, Dicke 6 mm, für vorgehängte
hinterlüftete Bekleidungen, gemäß
Verwendbarkeitsnachweis oder allgemeiner
bauaufsichtlicher Zulassung, für großformatige
Bekleidungselemente aus Faserzementtafeln, als
Deckenuntersicht, Abstand der Vorderseite der
Bekleidungselemente zum Verankerungsgrund an der Decke
über 280 bis 300 mm, verankern und ausrichten der
Unterkonstruktion auf der Deckenoberfläche entsprechend
Genauigkeitsanforderung an die Ebenheit der
Bekleidungsfläche, mit Grenzwerten für
Ebenheitsabweichungen mit erhöhten Anforderungen DIN
18202 Ausgabe 2019-07 Tabelle 3 Zeile 7, Ausführung
gemäß Zeichnung.
Menge: 92,000 m2
Zuordnung: 353 038

**01.03.0050 Abschluss / Übergang Wand-Deckenbekleidung UK Alu Faserzementpl.**
Übergang / Abschluss zwischen der Wandbekleidung sowie
der Deckenuntersichtsbekleidung in der
Unterkonstruktion aus Aluminium, für Bekleidung mit
Faserzementplatten, UK passend zuschneiden und
geeigenten Profilen, Winkel, etc. anarbeiten,
Ausführung gemäß Zeichnung.
Menge: 37,000 m
Zuordnung: 335 038

**01.03.0060 Wärmedämmung hinterlüft.Fassade MW 0,035W/(mK) D 300mm WAB**
STLB-Bau 2025-10 38
Wärmedämmung für vorgehängte hinterlüftete
Außenwandbekleidung als Deckenuntersicht, aus
Mineralwolle MW DIN EN 13162, Bemessungswert der
Wärmeleitfähigkeit max. 0,035 W/(mK), Nennwert der
Wärmeleitfähigkeit max. 0,034 W/(mK),
Brandverhaltensklasse DIN EN 13501-1 A1
(nichtbrennbar), Dicke 300 mm, als Platten, mit
außenseitiger Kaschierung mit schwarzem Glasvlies,
Anwendungsgebiet DIN 4108-10 WAB, Befestigung
mechanisch mit Dämmstoffhaltern, Verankerung der
Unterkonstruktion in Normalbeton, Ausführung gemäß
Zeichnung.
Menge: 92,000 m2
Zuordnung: 353 038

**01.03.0070 VHF Faserzementtafel Kat.A Kl.4 Deckenuntersicht D 12mm**
*** Leitbeschreibung
STLB-Bau 2025-10 38
Vorgehängte hinterlüftete Außenwandbekleidung aus
großformatigen Faserzementtafeln DIN EN 12467,
Kategorie A, Klasse 4, als Deckenuntersicht, Dicke 12
mm, Brandverhaltensklasse DIN EN 13501-1 A2 -s1, d0
(nichtbrennbar), Oberfläche geschliffen, durchgefärbt,
Farbton nach Standardkollektion, für Außenanwendung,
auf vorh. Unterkonstruktion sichtbar befestigen, mit
farbig kopfbeschichteten Befestigungselementen, Fugen
offen, Breite 10 mm, Ausführung gemäß Zeichnung.
Menge: 92,000 m2
Zuordnung: 353 038
*Unterbeschreibung 01 VHF Faserzementtafel Kat.A Kl.4 Deckenuntersicht D 12mm*
Abmessungen sowie Plattenausrichtung horizontal und
vertikal gem. Planung. Verankerung mittels
Nietenbefestigung in Plattenfarbe.
Unterschiedliche Plattenabmessungen gem. Planung.

Oberfläche matt, geschliffen mit betont lebendigem
Erscheinungsbild, unbeschichtet, hydrophobiert,
Farbgebung creme.

**01.03.0080 Anpassung an Stütze**
Anpassung der UK, Dämmung sowie
Fassadenbekleidungsplatten an Stütze, Abmessung ca. 50
x 50 cm.
Menge: 7,000 St

**01.03.0090 Deckenversatz 250 mm**
Deckenversatz in Unterkonstruktion, Dämmung und
Bekleidung ausbilden, Materialien analog zu den
Vorpositionen, Höhe ca. 250 mm, einschließlich
Ausbildung der Innen- und Außenecke, Ausführung gem.
Planung.
Menge: 35,000 m

**01.03.0100 Ausschnitt Faserzementpl. D 12 mm rund Durchm. 100-150mm**
*** Leitbeschreibung
STLB-Bau 2025-10 38
Ausschnitt in Außenwandbekleidung aus
Faserzementplatten,
Dicke '12' mm, rund, Durchmesser bis 150 mm.
Menge: 8,000 St
Zuordnung: 335 038
*Unterbeschreibung 01 Ausschnitt Faserzementpl. D 12 mm rund Durchm. 100-150mm*
Ausschnitt im Bereich der Leuchten, genaue Durchmesser
sind noch festzulegen.
In diese Position sind auch Verstärkungen sowie
sämtliche Anpassungen der Dämmung und UK mit
einzukalkulieren.

#### Abschnitt 01.04 Fenster, Türen, Sonnenschutz

**01.04.0010 Paneel Fensterbrüstung H 810 mm B 1940 mm ausbauen entsorgen**
Kunststoffpaneel in Fensterbrüstung, Höhe ca. 810 mm,
Breite ca. 1940 mm, Stärke bis zu 40 mm, ausbauen und
entsorgen.
Menge: 47,000 St

**01.04.0020 Paneel Fensterbrüstung H 810 mm B 1940 mm D 40 mm mehrschichtig Alu PUR-PIR-Hartschaum Alu**
Paneel, für Fensterbrüstung, vorh. Unterkonstruktion
aus Aluminium,
Höhe ca. 810 mm,
Breite ca. 1940 mm,
bauphysikalische Anforderungen: Wärmeschutz DIN EN ISO
10077-1, DIN 4108-4 Uw kleiner gleich 0,66W/m2K,
beidseitig ballwurfsicher DIN 18032-3,
absturzsicher,
Dicke 40 mm, Paneel mehrschichtig,
raumseitig aus Aluminium, glatt, mit Dämmung aus
Polyurethan-/Polyisocyanurat-Hartschaum,
witterungsseitig aus Aluminium, glatt, Paneel mit
offener Randausbildung,
raum- und außenseitig pulverbeschichtet, Farbgebung auf
die Fassade abgestimmt.
Einbau in Fensterelement mit sämtlichen erforderlichen
Materialien gem. Herstellervorgabe.
Ausführung gemäß Zeichnung.
Menge: 47,000 St
Zuordnung: 337 031

**01.04.0030 Abdichtung Anschlussfuge außen Folie**
STLB-Bau 2025-10 32
Abdichtung der Anschlussfuge zum Außenbereich, zwischen
Rahmen aus Aluminium und Beton, umlaufende äußere
Abdichtung mit Fensteranschlussfolie, diffusionsoffen
DIN 4108-3, schwarz.
Menge: 515,000 m
Zuordnung: 334 032

**01.04.0040 Außenfensterbank Strangpressprofil D 1,5mm B 300mm**
*** Leitbeschreibung
STLB-Bau 2025-10 22
Außenfensterbank aus Aluminium-Strangpressprofilen DIN
EN 755-2, beschichtet, Dicke 1,5 mm, Breite 300 mm, mit
vorderer Abkantung und hinterer Aufkantung, Aufkantung
mit Dichtungsanschlussprofil, Höhe der vorderen
Abkantung 40 mm, Höhe der hinteren Aufkantung 20 mm,
mit seitlichen Abschlüssen, verdeckt befestigen,
Ausführung gemäß Zeichnung.
Menge: 190,000 m
Zuordnung: 334 022
*Unterbeschreibung 01 Außenfensterbank Strangpressprofil D 1,5mm B 300mm*
Unterschiedliche Breiten und Längen gem. Planung,
Breite bis zu max. 30 cm,
schlagregendicht mit EPDM-Dichtband,
Farbgebung auf die Fassade abgestimmt.
Montage mit geeingeten Fensterbankwinkeln,
Seitliche Abschlüsse werden gesondert vergütet.

**01.04.0050 Seitlicher Abschluss Fensterbank**
Seitlichen Abschluss für Fensterbank, passend zum
Anschluss an die neue Vorhangfassade.
Menge: 58,000 St

**01.04.0060 Abbruch Fensterband H 8m**
Abbruch Fensterband, aus Stahl, Höhe bis zu 8 m, Breite
bis zu 1,00 m, mit insg. 6 Fülllungen aus Verglasungen
bzw. Paneelen, Materialien entsorgen.
Der RWA-Antrieb ist nicht zu beschädigen, da dieser
ggf. für das neue Lichtband wiederverwendet werden
kann.
Erforderliche Gerüststellung im Treppenhaus ist mit
einzukalkulieren.
Siehe Planung, Ostansicht.
Menge: 1,000 St

**01.04.0070 Fensterband B 1,2m H 8 m 6 Füllungen 0,9W/m2K g0,6 ballwurfsicher Alu Isolierglas 3fach VSG**
Fensterband,
Breite bis 1,20 m,
Höhe bis 8 m,
mit 2 senkrechten Pfosten, einseitig mit
Rahmenverbreiterung bis zu 10 cm,
mit 6 Riegeln,
Wandaufbau im Anschlussbereich mehrschalig,
bauphysikalische Anforderungen: Wärmeschutz DIN EN ISO
10077-1, DIN 4108-4 Uw kleiner gleich 0,9 W/m2K,
Gesamtenergiedurchlassgrad Verglasung g 0,6 DIN EN 410,
ballwurfsicher DIN 18032-3,
Rahmen aus Aluminium, Rahmenoberfläche außen
pulverbeschichtet, Rahmenoberfläche innen wie außen,
Befestigung des Rahmens mit Laschen/Schlaudern/Krallen,
mit insgesamt 1 nicht transpartenten Füllung aus
Paneel,
mit insgesamt 4  festverglasten, transparenten
Füllungen aus Isolierglas, 3-fach, mit VSG beidseitig,
mit einem RWA-Fensterelement, einschl. sämtlicher
Verkabelungs- und Elektroanschlussarbeiten an die
vorhandene RWA-Anlage, mit Inbetriebnahme und
Sachverständigenabnahme,
Abdichtung der äußeren Dichtebene mit imprägniertem
Fugendichtungsband aus Schaumkunststoff,
Beanspruchungsgruppe 1 DIN 18542, umlaufend, Dichtung
für unteren Anschluss der äußeren Dichtebene mit
Fensteranschlussfolie, Abdichtung der inneren
Dichtebene mit Fensteranschlussfolie, diffusionsdicht
DIN 4108-3, umlaufend, einschl. Verleistung, Dämmebene
(Funktionsebene) vollständig ausfüllen, mit
Polyurethan-Ortschaum,
Ausführung gemäß Zeichnung.
Erforderliche Gerüststellung im Treppenhaus ist mit
einzukalkulieren.
Siehe Planung, Ostansicht.
Menge: 1,000 St
Zuordnung: 334 026

**01.04.0080 Demontage Außenjalousie/Raffstore Einzelanlage B 4400mm H 3000mm Behang Alu bandbesch B 80mm Antrieb Elektromotor**
Demontage Außenjalousie/Raffstore DIN EN 13659 und DIN
18073, als Einzelanlage, an Fenstern/Türen, einschl.
Blende, für das Jalousiepaket verfügbare Breite 130 mm,
verfügbare Höhe 300 mm, Einzelbehangbreite 4400 mm,
Höhe 3000 mm, Behang aus Aluminiumlamellen,
bandbeschichtet, gewölbt, mit Führungsnippel,
wechselseitig an jeder Lamelle, für Schienenführung,
Lamellenbreite 80 mm, an Leiterkordel fixiert,
Oberschiene als U-Profil, aus stranggepresstem
Aluminium, beschichtet, Farbton nach Standardfächer des
AN, Unterschiene als Hohlprofil, aus stranggepresstem
Aluminium, beschichtet, Lamellenführung durch
Führungsschiene mit Gleiteinlage, Führungsschiene als
Systemschiene, ohne Abstandhalter, aus stranggepresstem
Aluminium, beschichtet, Abstand Führungsmitte bis
Befestigungsuntergrund über 50 bis 75 mm, Antrieb durch
Elektromotor, einschl. Lösen von Kupplungsanschluss und
Zuleitung zur Motorsteuereinheit durch eine
Elektrofachkraft, Bemessungsbetriebsspannung 230 V AC,
Befestigungsuntergrund der Oberschiene Stahlbeton,
Befestigungsuntergrund der Führungsschiene Aluminium.
Anlage beschädigungsfrei demontieren und aufgeständert
(z.B. auf Kanthölzern) auf der Dachfläche mit einem
Abstand zum Dachrand von mind. 4 m lagern. Anlagen für
den Wiedereinbau nummerieren und witterungsgeschützt in
Folie verpacken.
Menge: 27,000 St
Zuordnung: 338 030

**01.04.0090 Entsorgung defekter Außenjalousie**
Entsorgung defekter, demontierter Außenjalousie gem.
Vorposition. Schadhafte Anlagen sind dem AG vor der
Entsorgung zu benennen, in den Planansichten zu
markieren und die Schäden zu dokumentieren.
Menge: 10,000 St

**01.04.0100 Montage Außenjalousie/Raffstore Einzelanlage B 4400mm H 3000mm Behang Alu bandbesch B 80mm Antrieb Elektromotor**
Montage Außenjalousie/Raffstore DIN EN 13659 und DIN
18073, als Einzelanlage, an Fenstern/Türen, einschl.
Blende, für das Jalousiepaket verfügbare Breite 130 mm,
verfügbare Höhe 300 mm, Einzelbehangbreite 4400 mm,
Höhe 3000 mm, Behang aus Aluminiumlamellen,
bandbeschichtet, gewölbt, mit Führungsnippel,
wechselseitig an jeder Lamelle, für Schienenführung,
Lamellenbreite 80 mm, an Leiterkordel fixiert,
Oberschiene als U-Profil, aus stranggepresstem
Aluminium, beschichtet, Farbton nach Standardfächer des
AN, Unterschiene als Hohlprofil, aus stranggepresstem
Aluminium, beschichtet, Lamellenführung durch
Führungsschiene mit Gleiteinlage, Führungsschiene als
Systemschiene, ohne Abstandhalter, aus stranggepresstem
Aluminium, beschichtet, Abstand Führungsmitte bis
Befestigungsuntergrund über 50 bis 75 mm, Antrieb durch
Elektromotor, einschl. Anschluss von Kupplungsanschluss
und Zuleitung zur Motorsteuereinheit durch eine
Elektrofachkraft, Bemessungsbetriebsspannung 230 V AC,
Befestigungsuntergrund der Oberschiene Stahlbeton,
Befestigungsuntergrund der Führungsschiene Aluminium.
Anlage auf der Dachfläche lagernd aufnehmen und zum
Einsatzort fördern. Anlage reinigen und nach den
Elektroanschlussarbeiten Funktionsprüfung durchführen.
Mit Einbau von Kompriband zw. Blende und Außenwand.
Menge: 17,000 St

**01.04.0110 Außenjalousie/Raffstore Einzelanlage B 4400mm H 3000mm Behang Alu bandbesch B 80mm Antrieb Elektromotor**
*** Leitbeschreibung
STLB-Bau 2025-10 30
Außenjalousie/Raffstore DIN EN 13659 und DIN 18073, als
Einzelanlage, an Fenstern/Türen, einschl. Einbau in
Blende, für das Jalousiepaket verfügbare Breite 130 mm,
verfügbare Höhe 300 mm, Einzelbehangbreite 4400 mm,
Höhe 3000 mm, Behang aus Aluminiumlamellen,
bandbeschichtet, gewölbt, mit Führungsnippel,
wechselseitig an jeder Lamelle, für Schienenführung,
Lamellenbreite 80 mm, Farbton nach Standardfächer des
AN, an Leiterkordel fixiert, Oberschiene als U-Profil,
aus stranggepresstem Aluminium, beschichtet, Farbton
nach Standardfächer des AN, Unterschiene als
Hohlprofil, aus stranggepresstem Aluminium,
beschichtet, Farbton nach Standardfächer des AN,
Lamellenführung durch Führungsschiene mit Gleiteinlage,
Führungsschiene als Systemschiene, ohne Abstandhalter,
Standardmaße des Herstellers, aus stranggepresstem
Aluminium, beschichtet, Farbton nach RAL, Abstand
Führungsmitte bis Befestigungsuntergrund über 50 bis 75
mm, Antrieb durch Elektromotor, einschl. Lieferung von
Kupplungsanschluss und Zuleitung zur
Motorsteuereinheit, Länge Zuleitung 4 m, einschl.
Anschluss mit Stecker-/Kupplungssystem,
Bemessungsbetriebsspannung 230 V AC,
Befestigungsuntergrund der Oberschiene Stahlbeton,
Befestigungsuntergrund der Führungsschiene Aluminium.
Menge: 10,000 St
Zuordnung: 338 030
*Unterbeschreibung 01 Außenjalousie/Raffstore Einzelanlage B 4400mm H 3000mm Behang Alu bandbesch B 80mm Antrieb Elektromotor*
Ausführung nur, wenn sich herausstellt, dass
Bestandsanlage defekt ist.

**01.04.0120 Jalousie-U-Blende Alu D 1,5mm H bis 300mm T bis 150mm H bis 300mm L 4-4,5m**
*** Leitbeschreibung
STLB-Bau 2025-10 30
Blende als U-Profil aus Aluminium, beschichtet, Farbton
nach RAL, Dicke mind. 1,5 mm, Höhe der Blende vorn bis
300 mm, Tiefe bis 150 mm, Höhe der Blende hinten bis
300 mm, Einzellänge über 4 bis 4,5 m, einschl. der
konstruktiv bedingten Aussteifungen, einschl. der
konstruktiv bedingten Blendenhalter, aus beschichtetem
Aluminium, Befestigung an der Fenster/Tür,
Befestigungsuntergrund Aluminium, Abstand hintere
Blendenkante zum Befestigungsuntergrund bis 60 mm,
Ausführung gemäß Zeichnung.
Menge: 20,000 m
Zuordnung: 338 030
*Unterbeschreibung 01 Jalousie-U-Blende Alu D 1,5mm H bis 300mm T bis 150mm H bis 400mm L 4-4,5m*
Ausführung nur, wenn sich herausstellt, dass
Bestandsblende defekt ist.

**01.04.0130 Blendendämmung**
Blendendämmung aus Mineralwolle MW DIN EN 13162,
Bemessungswert der Wärmeleitfähigkeit max. 0,035
W/(mK), Nennwert der Wärmeleitfähigkeit max. 0,034
W/(mK), Brandverhaltensklasse DIN EN 13501-1 A1
(nichtbrennbar), Dicke 40 mm, Höhe bis 300 mm, als
Platten, mit außenseitiger Kaschierung mit schwarzem
Glasvlies, an Blendenaußenseite verkleben,
einschließlich gründlicher Reinigung und Vorbereitung
des Untergrundes.
Menge: 120,000 m

#### Abschnitt 01.05 Sockel

**01.05.0010 Untergrund reinigen Beton Boden Niederdruckwasserstrahlen**
*** Leitbeschreibung
STLB-Bau 2025-10 33
Reinigen des Untergrundes aus Beton, von grober
Verschmutzung, von Boden, durch
Niederdruckwasserstrahlen, Untergrund senkrecht, nicht
schadstoffbelastet, Ausführung gemäß Zeichnung.
Menge: 190,000 m2
Zuordnung: 397 033
*Unterbeschreibung 01 Untergrund reinigen Beton Boden Niederdruckwasserstrahlen*
Ausführung im Sockelbereich, sämtliche Erd- und
Putzanhaftungen sowie minderfesten Schichten sind zu
beseitigen, als Untergrundvorbereitung für
Abdichtungsarbeiten.

**01.05.0020 Grundierung mit verfestigendem Verkieselungskonzentrat**
Abzudichtende, mineralische Untergründe mit einem
lösemittelfreien, verfestigenden
Verkieselungskonzentrat,
1:1 mit Wasser verdünnt, grundieren, Pfützenbildung
vermeiden.
Grundierung vollsatt auf den vorbereiteten Untergrund
auftragen. Untergrund bei Bedarf mit Wasser vornässen,
Materialüberschüsse umgehend entfernen.
Grundierung nicht auftrocknen lassen, abschnittsweise
vorgehen.
Nachfolgende Arbeiten frisch in frisch - innerhalb
der Reaktionszeit - ausführen.

Produkteigenschaften:
Festigend
Porenverengend
Wasserabweisend
Mauersalzhemmend
Verbessert die Haftung, Abrieb- und
Oberflächenfestigkeit
Erhöht die Beständigkeit gegen chemischen Angriff

Produktkenndaten:
Dichte (20 °C) Ca. 1,15 g/cm■
Verfestigung = 5 N/mm²
Wasserabweisung w < 0,5 kg/(m²*h )
Wasserdampfdurchlässigkeit > 90 %
Aussehen / Farbton Farblos bis gelbstichig
pH-Wert Ca. 11
Menge: 190,000 m2

**01.05.0030 Haftbrücke / Zwischenabdichtung**
Haftbrücke / Zwischenabdichtung aus einer hoch
sulfatbeständigen, mineralischen Dichtungsschlämme
auf die Grundierung aus verfestigendem
Verkieselungskonzentrat auftragen.

Produkteigenschaften:
Sehr emissionsarm (GEV-EMICODE EC 1) Plus
Druckwasserdicht
Hoher Sulfatwiderstand und niedrig wirksamer
Alkaligehalt (SR/NA)
Sehr gute Haftung zum Untergrund
Wasserdampfdiffusionsoffen

Produktkenndaten:
Wasseranspruch 20-21 % entspricht ca. 5,0 l / 25 kg
Wasseraufnahmekoeffizient w24 < 0,1 kg/(m h )
Wasserdampfdiffusionswiderstand  < 200
Biegezugfestigkeit (28 d) Ca. 6 N/mm²
Druckfestigkeit (28 d) Ca. 30 N/mm²
Menge: 190,000 m2

**01.05.0040 Untergrundegalisierung ganzflächig**
Ganzflächige Untergrundegalisierung mit einem
mineralischem, wasserdichten Mörtel, einschl.
Verschluss von Fugenausbrüchen und Fehlstellen,
mittlere Schichtstärke / Verbrauch für Auftrag bis zu 5
mm ist einzukalkulieren.

Produkteigenschaften:
Spannungsarm und rissfrei erhärtend
Sehr gute Haftung zum Untergrund
Schichtdicke einlagig bis 50 mm
Hoher Sulfatwiderstand und niedrig wirksamer
Alkaligehalt (SR/NA)

Produktkenndaten:
Wasseranspruch 14-15 % entspricht 3,5-3,8 l / 25 kg
Wasseraufnahmekoeffizient w24 < 0,1 kg/(m h )
Wasserdampfdiffusion  < 200
Druckfestigkeit (28 d) Ca. 20 N/mm²
Farbe grau
Frischmörtelrohdichte Ca. 1,9 kg/l
Konsistenz spachtelfähig
Menge: 190,000 m2

**01.05.0050 Hohlkehle Wand-Sohle kunststoffmodifizierter Mörtel Haftbrücke**
*** Leitbeschreibung
STLB-Bau 2021-10 12
Hohlkehle an Wand-Sohlenanschlüssen in
kunststoffmodifiziertem Mörtel DIN EN 1504-1 oder nach
allg. bauaufsichtlicher Zulassung ausbilden, einschl.
Haftbrücke.
Menge: 150,000 m
Zuordnung: 012
*Unterbeschreibung 01 Hohlkehle Wand-Sohle kunststoffmodifizierter Mörtel Haftbrücke*
Material analog zur Untergrundegalisierung.

**01.05.0060 Kratzspachtelung PMBC**
STLB-Bau 2021-10 18
Kratzspachtelung, mit kunststoffmodifizierter
Bitumendickbeschichtung (PMBC), Untergrund Putz.
Menge: 190,000 m2
Zuordnung: 018

**01.05.0070 Abdichtung Wand W2.1-E PMBC D 4mm 2-schichtig Spachtelverf Verstärkungseinlage**
STLB-Bau 2021-10 18
Abdichtung erdberührter Wände DIN 18533-1 und DIN
18533-3, Raumnutzungsklasse RN3-E (hohe Anforderung),
Wassereinwirkungsklasse W2.1-E (mäßige Einwirkung von
drückendem Wasser bis 3 m Eintauchtiefe), Rissklasse
R3-E (hoch), Rissüberbrückungsklasse RÜ3-E (hohe
Rissüberbrückung bis 1 mm, Rissversatz bis 0,5 mm),
mit kunststoffmodifizierter Bitumen-Dickbeschichtung
(PMBC), Mindesttrockenschichtdicke 4 mm, 2-schichtig,
im Spachtelverfahren aufbringen, einschl.
Verstärkungseinlage, Untergrund Mauerwerk.
Menge: 190,000 m2
Zuordnung: 018

**01.05.0080 Anschluss Einbauteile Abdichtung Wand Durchm. bis 10cm W2.1-E PMBC D 4mm 2-schichtig Verstärkungseinlage**
*** Leitbeschreibung
STLB-Bau 2025-10 18
Anschluss an Einbauteile in der Abdichtung erdberührter
Wände DIN 18533-1 und DIN 18533-3, Prüfdruck 1 bar,
Durchmesser bis 10 cm, Raumnutzungsklasse RN3-E (hohe
Anforderung), Wassereinwirkungsklasse W2.1-E (mäßige
Einwirkung von drückendem Wasser bis 3 m
Eintauchtiefe), Rissklasse R3-E (hoch),
Rissüberbrückungsklasse RÜ3-E (hohe Rissüberbrückung
bis 1 mm, Rissversatz bis 0,5 mm),
mit kunststoffmodifizierter Bitumen-Dickbeschichtung
(PMBC), Trockenschichtdicke mind. 4 mm, 2-schichtig,
einschl. Verstärkungseinlage.
Menge: 6,000 St
Zuordnung: 335 018
*Unterbeschreibung 01 Anschluss Einbauteile Abdichtung Wand Durchm. bis 10cm W2.1-E PMBC D 4mm 2-schichtig Verstärkungseinlage*
Einschließlich Anarbeitung der flächigen
Untergrundegalisierung an die Hauseinführungen sowie
Ausschnitte in der aufzubringenden Dämmung.

**01.05.0090 Perimeterdämmung Kelleraußenwand W2.1-E PS-Hartschaum XPS 0,032W/(mK) einlagig D 180mm PW ds**
*** Leitbeschreibung
STLB-Bau 2025-10 13
Perimeterdämmung auf Kelleraußenwand,
Wassereinwirkungsklasse W2.1-E (mäßige Einwirkung von
drückendem Wasser bis 3 m Eintauchtiefe), aus
Polystyrol-Hartschaum XPS DIN EN 13164, Bemessungswert
der Wärmeleitfähigkeit max. 0,032 W/(mK), Nennwert der
Wärmeleitfähigkeit max. 0,031 W/(mK), einlagig, Dicke
180 mm, als Platten, Anwendungsgebiet DIN 4108-10 PW,
sehr hohe Druckbelastbarkeit - ds, mit Klebe- und
Dichtungsmasse auf Bitumenbasis (2-Komponentenkleber)
befestigen, Ausführung gemäß Zeichnung.
Menge: 100,000 m2
Zuordnung: 335 013
*Unterbeschreibung 01 Perimeterdämmung Kelleraußenwand W2.1-E PS-Hartschaum XPS 0,032W/(mK) einlagig D 180mm PW ds*
Oberfläche plan herstellen für das Aufkleben der
Faserzementplatten.

**01.05.0100 Perimeterdämmung Kelleraußenwand W2.1-E PS-Hartschaum XPS 0,032W/(mK) einlagig D 140mm PW ds**
*** Leitbeschreibung
STLB-Bau 2025-10 13
Perimeterdämmung auf Kelleraußenwand,
Wassereinwirkungsklasse W2.1-E (mäßige Einwirkung von
drückendem Wasser bis 3 m Eintauchtiefe), aus
Polystyrol-Hartschaum XPS DIN EN 13164, Bemessungswert
der Wärmeleitfähigkeit max. 0,032 W/(mK), Nennwert der
Wärmeleitfähigkeit max. 0,031 W/(mK), einlagig, Dicke
140 mm, als Platten, Anwendungsgebiet DIN 4108-10 PW,
sehr hohe Druckbelastbarkeit - ds, mit Klebe- und
Dichtungsmasse auf Bitumenbasis (2-Komponentenkleber)
befestigen, Ausführung gemäß Zeichnung.
Menge: 10,000 m2
Zuordnung: 335 013
*Unterbeschreibung 01 Perimeterdämmung Kelleraußenwand W2.1-E PS-Hartschaum XPS 0,032W/(mK) einlagig D 140mm PW ds*
Oberfläche plan herstellen für das Aufkleben der
Faserzementplatten.

**01.05.0110 Perimeterdämmung Kelleraußenwand W2.1-E PS-Hartschaum XPS 0,032W/(mK) einlagig D 100mm PW ds**
*** Leitbeschreibung
STLB-Bau 2025-10 13
Perimeterdämmung auf Kelleraußenwand,
Wassereinwirkungsklasse W2.1-E (mäßige Einwirkung von
drückendem Wasser bis 3 m Eintauchtiefe), aus
Polystyrol-Hartschaum XPS DIN EN 13164, Bemessungswert
der Wärmeleitfähigkeit max. 0,032 W/(mK), Nennwert der
Wärmeleitfähigkeit max. 0,031 W/(mK), einlagig, Dicke
100 mm, als Platten, Anwendungsgebiet DIN 4108-10 PW,
sehr hohe Druckbelastbarkeit - ds, mit Klebe- und
Dichtungsmasse auf Bitumenbasis (2-Komponentenkleber)
befestigen, Ausführung gemäß Zeichnung.
Menge: 80,000 m2
Zuordnung: 335 013
*Unterbeschreibung 01 Perimeterdämmung Kelleraußenwand W2.1-E PS-Hartschaum XPS 0,032W/(mK) einlagig D 100mm PW ds*
Oberfläche plan herstellen für das Aufkleben der
Faserzementplatten.
Für den Ausgleich von Wandversprüngen im Sockelbereich.
Über diese Position werden auch ggf. geringer
erforderliche Dämmstärken mit vergütet.

**01.05.0120 Sockelbekleidung Faserzementtafel Kat.A Kl.4 Außenwand D 12mm**
Sockelbekleidung aus großformatigen Faserzementtafeln
DIN EN 12467, Kategorie A, Klasse 4, an Außenwand,
Dicke 12 mm, Brandverhaltensklasse DIN EN 13501-1 A2
-s1, d0 (nichtbrennbar), Oberfläche galtt, matt, farbig
deckend beschichtet, UV-gehärtet, form- und
witterungsstabil, lichtecht und UV-stabil, mit
permanentem Graffitischutz, Farbton beige nach
Standardkollektion, für Außenanwendung, vollflächig an
Perimeterdämmung verklebt.
Ausführung gemäß Zeichnung.
Abmessungen sowie Plattenausrichtung gem. Planung /
Stückliste.
Menge: 190,000 m2
Zuordnung: 335 038

#### Abschnitt 01.06 Arbeiten auf Anordnung des AG

**01.06.0010 Facharbeiter/-in sämtliche Kosten/Zuschläge**
*** Leitbeschreibung
STLB-Bau 2025-10 91
Stundenlohnarbeiten durch Facharbeiter/-in
der Verrechnungssatz für die jeweilige Arbeitskraft
umfasst sämtliche Aufwendungen wie Lohn- und
Gehaltskosten, Lohn- und Gehaltsnebenkosten, Zuschläge,
lohngebundene und lohnabhängige Kosten, sonstige
Sozialkosten, Gemeinkosten, Wagnis und Gewinn.
Menge: 60,000 h
Zuordnung: 399 091
*Unterbeschreibung 01 Facharbeiter/-in sämtliche Kosten/Zuschläge*
Ausführung von Stundenlohnarbeiten nur auf Anordnung
des AG.

### Bereich 02 Fassadenerneuerung THG Waltrop - BA2

#### Abschnitt 02.01 Technische Bearbeitung

**02.01.0010 Aufmaß**
Aufmaßtermin zeitnah nach der Auftragserteilung
durchführen, außerhalb des Schulbetriebes. Sämtliche
erforderliche Angaben, Höhen und Abmessungen sind zu
ermitteln, so dass umgehend mit der Werk- und
Montageplanung sowie der statischen Berechnung bekonnen
werden kann. Erforderliche Gerüste / Arbeitsbühnen sind
mit einzukalkulieren. Sofern Öffnungen der Fassade
erforderlich werden, um die genauen Außenkanten der
Außenwand zu ermitteln, so sind diese Kosten ebenfalls
einschl. provisorischem Verschluss mit
einzukalkulieren.
Einschließlich Aufmaße für sämtliche Fenster- und
Türarbeiten.
Menge: 1,000 St

**02.01.0020 Auszugversuch**
Auszugversuch an Außenwand durchführen, zur Ermittlung
der Tragfähigkeit der Dübel und Befestigung der
Vorhangfassade. Ergebnis dokumentieren und
protokollieren. Der Bericht ist dem AG digital zur
Verfügung zu stellen.
Für die Erstellung des Auszugversuches ist in der
Stahlbetonvorsatzschale eine Kernbohrungen zu
erstellen, Tiefe bis zu 15 cm, da die Versuche vor dem
Rückbau der Fassade erfolgen müssen. Diese Kosten sind
mit einzukalkulieren. Die Stellen sind prov. mit
Bauschaum im Anschluss zu verschließen.
Menge: 20,000 St

**02.01.0030 Standsicherheitsnachweis**
Standsicherheitsnachweis für die Fassade sowie Fenster-
und Türarbeiten erstellen, prüffähig, digital dem
Auftraggeber übergeben. Der Prüfstatiker wird bauseits
beauftragt.
Menge: 1,000 St

**02.01.0040 Werk- und Montageplanung**
Werk- und Montageplanung für die Fassade sowie
Fenster-, Tür- und Sonnenschutzarbeiten erstellen,
prüffähig, digital dem Auftraggeber übergeben. Der
Prüfstatiker wird bauseits beauftragt.
Verlegepläne für die Unterkonstruktion und für die
vorgehängte hinterlüftete Fassadenbekleidung,
einschließlich notwendiger Anschlussdetails,
einschließlich der Herstellung der erforderlichen
Raster-, Montage- und Dübelsetzpläne sowie Detailpläne
für die verschiedenen Anschlusssituationen der
Einzelpositionen und Verankerungen.
Menge: 1,000 St

#### Abschnitt 02.02 Vorhangfassade

**02.02.0010 UK Alu hinterlüft. Außenwandbekl. Außenwand Abst. 240-260mm**
STLB-Bau 2025-10 38
Unterkonstruktion für vorgehängte hinterlüftete Fassade
aus Tragprofilen und Wandhaltern, Wandhalter aus
nichtrostendem Stahl, Traglattung/-profil horizontal,
Brandverhaltensklasse DIN EN 13501-1 A1
(nichtbrennbar), Profile aus Aluminium, Verankerung der
Unterkonstruktion in Normalbeton, justierbar,
zwängungsfrei, den Formaten und der Befestigungsart der
Bekleidungselemente entsprechend, mit thermischen
Trennelementen, Dicke 6 mm, für vorgehängte
hinterlüftete Außenwandbekleidung DIN 18516-1, für
großformatige Bekleidungselemente aus
Faserzementtafeln, an Außenwand, Abstand der
Vorderseite der Bekleidungselemente zum
Verankerungsgrund an der Außenwand über 240 bis 260 mm,
verankern und ausrichten der Unterkonstruktion auf der
Wandoberfläche entsprechend Genauigkeitsanforderung an
die Ebenheit der Bekleidungsfläche, mit Grenzwerten für
Ebenheitsabweichungen mit erhöhten Anforderungen DIN
18202 Ausgabe 2019-07 Tabelle 3 Zeile 7, Ausführung
gemäß Zeichnung.
Menge: 1110,000 m2
Zuordnung: 335 038

**02.02.0020 Außenecke UK Alu Faserzementpl.**
*** Leitbeschreibung
STLB-Bau 2025-10 38
Außenecke in der Unterkonstruktion aus Aluminium, für
Bekleidung mit Faserzementplatten.
Menge: 81,000 m
Zuordnung: 335 038
*Unterbeschreibung 01 Außenecke UK Alu Faserzementpl.*
UK passend zuschneiden und Ausbildung mit hinterlegtem
Eckfugenprofil gem. Planung.

**02.02.0030 Innenecke UK Alu Faserzementpl.**
*** Leitbeschreibung
STLB-Bau 2025-10 38
Innenecke in der Unterkonstruktion aus Aluminium, für
Bekleidung mit Faserzementplatten.
Menge: 24,000 m
Zuordnung: 335 038
*Unterbeschreibung 01 Innenecke UK Alu Faserzementpl.*
UK passend zuschneiden und Ausbildung mit hinterlegtem
Eckfugenprofil gem. Planung.

**02.02.0040 Dach-Attikaabschluss UK Alu Faserzementpl.**
STLB-Bau 2025-10 38
Dach-/Attikaabschluss in der Unterkonstruktion aus
Aluminium, für Bekleidung mit Faserzementplatten,
Ausführung gemäß Zeichnung.
Menge: 294,000 m
Zuordnung: 364 038

**02.02.0050 Oberer Abschluss UK Alu Faserzementpl.**
*** Leitbeschreibung
STLB-Bau 2025-10 38
Oberer Abschluss in der Unterkonstruktion aus
Aluminium, für Bekleidung mit Faserzementplatten,
Ausführung gemäß Zeichnung.
Menge: 330,000 m
Zuordnung: 335 038
*Unterbeschreibung 01 Oberer Abschluss UK Alu Faserzementpl.*
Im Bereich der Fenster, UK passend zuschneiden und
anarbeiten gem. Planung.

**02.02.0060 Seitl.Abschluss UK Alu Faserzementpl.**
*** Leitbeschreibung
STLB-Bau 2025-10 38
Seitlicher Abschluss in der Unterkonstruktion aus
Aluminium, für Bekleidung mit Faserzementplatten,
Ausführung gemäß Zeichnung.
Menge: 350,000 m
Zuordnung: 335 038
*Unterbeschreibung 01 Seitl.Abschluss UK Alu Faserzementpl.*
Im Bereich der Fenster, UK passend zuschneiden und
anarbeiten gem. Planung.

**02.02.0070 Unterer Abschluss UK Alu Faserzementpl.**
*** Leitbeschreibung
STLB-Bau 2025-10 38
Unterer Abschluss in der Unterkonstruktion aus
Aluminium, für Bekleidung mit Faserzementplatten,
Ausführung gemäß Zeichnung.
Menge: 330,000 m
Zuordnung: 335 038
*Unterbeschreibung 01 Unterer Abschluss UK Alu Faserzementpl.*
Im Bereich der Fenster, UK passend zuschneiden und
anarbeiten gem. Planung.

**02.02.0080 Brandriegel horizontal Stahl verz D 1mm**
Brandriegel gem. DIN 18516-1, für vorgehängte
hinterlüftete Außenwandbekleidung, horizontal, aus
verzinktem Stahl, Dicke mind. 1 mm, in Mineralwolle,
Schmelzpunkt größer 1000 Grad C, DIN 4102-17, max.
Dicke der Hinterlüftung über 150 bis 300 mm, mind. 40mm
in den Dämmstoff einbindend, einschl. systembedingter
Befestigungsmittel, mind. im Abstand von 60 cm, vorh.
Unterkonstruktion aus verzinktem Stahl, Ausführung
gemäß Zeichnung.
Menge: 130,000 m
Zuordnung: 335 038

**02.02.0090 Wärmedämmung hinterlüft.Fassade MW 0,035W/(mK) D 200mm WAB**
STLB-Bau 2025-10 38
Wärmedämmung für vorgehängte hinterlüftete
Außenwandbekleidung an Außenwand, aus Mineralwolle MW
DIN EN 13162, Bemessungswert der Wärmeleitfähigkeit
max. 0,035 W/(mK), Nennwert der Wärmeleitfähigkeit max.
0,034 W/(mK), Brandverhaltensklasse DIN EN 13501-1 A1
(nichtbrennbar), Dicke 200 mm, als Platten, mit
außenseitiger Kaschierung mit schwarzem Glasvlies,
Anwendungsgebiet DIN 4108-10 WAB, Befestigung
mechanisch mit Dämmstoffhaltern, Verankerung der
Unterkonstruktion in Normalbeton, Ausführung gemäß
Zeichnung.
Menge: 1010,000 m2
Zuordnung: 335 038

**02.02.0100 Ausschneiden Dämmpl. Leitung Mineralwolle B 50mm T 50mm**
STLB-Bau 2025-10 38
Ausschneiden von Dämmstoffplatten für auf dem
Untergrund verlegte Leitungen, in vorgehängter
hinterlüfteter Außenwandbekleidung, Dämmstoff aus
Mineralwolle, Dicke Dämmplatte 200 mm, Breite
Ausschnitt 50 mm, Tiefe Ausschnitt 50 mm.
Menge: 10,000 m
Zuordnung: 335 038

**02.02.0110 VHF Faserzementtafel Kat.A Kl.4 Außenwand D 12mm**
*** Leitbeschreibung
STLB-Bau 2025-10 38
Vorgehängte hinterlüftete Außenwandbekleidung aus
großformatigen Faserzementtafeln DIN EN 12467,
Kategorie A, Klasse 4, an Außenwand, Dicke 12 mm,
Brandverhaltensklasse DIN EN 13501-1 A2 -s1, d0
(nichtbrennbar), Oberfläche geschliffen, durchgefärbt,
Farbton nach Standardkollektion, für Außenanwendung,
auf vorh. Unterkonstruktion sichtbar befestigen, mit
farbig kopfbeschichteten Befestigungselementen, Fugen
offen, Breite 10 mm, Ausführung gemäß Zeichnung.
Menge: 7,000 m2
Zuordnung: 335 038
*Unterbeschreibung 01 VHF Faserzementtafel Kat.A Kl.4 Außenwand D 12mm*
Abmessungen sowie Plattenausrichtung horizontal und
vertikal gem. Planung. Verankerung mittels
Nietenbefestigung in Plattenfarbe.
Unterschiedliche Plattenabmessungen gem. Stückliste und
Planung.

Oberfläche matt, geschliffen mit betont lebendigem
Erscheinungsbild, unbeschichtet, hydrophobiert,
Farbgebung creme.

**02.02.0120 VHF Faserzementtafel Kat.A Kl.4 Außenwand D 8mm**
*** Leitbeschreibung
STLB-Bau 2025-10 38
Vorgehängte hinterlüftete Außenwandbekleidung aus
großformatigen Faserzementtafeln DIN EN 12467,
Kategorie A, Klasse 4, an Außenwand, Dicke 8 mm,
Brandverhaltensklasse DIN EN 13501-1 A2 -s1, d0
(nichtbrennbar), Oberfläche geschliffen, durchgefärbt,
Farbton nach Standardkollektion, für Außenanwendung,
auf vorh. Unterkonstruktion sichtbar befestigen, mit
farbig kopfbeschichteten Befestigungselementen, Fugen
offen, Breite 10 mm, Ausführung gemäß Zeichnung.
Menge: 1053,000 m2
Zuordnung: 335 038
*Unterbeschreibung 01 VHF Faserzementtafel Kat.A Kl.4 Außenwand D 8mm*
Abmessungen sowie Plattenausrichtung horizontal und
vertikal gem. Planung. Verankerung mittels
Nietenbefestigung in Plattenfarbe.
Unterschiedliche Plattenabmessungen gem. Stückliste und
Planung.

Oberfläche matt, geschliffen mit betont lebendigem
Erscheinungsbild, unbeschichtet, hydrophobiert,
Farbgebung creme.

**02.02.0130 Einfräsen Schriftzug**
Einfräsen eines Schriftzuges in die Faserzementtafeln
oberhalb der Eingangstreppe, Ausführung analog zum
Bestand, das beigefügte Bild ist zu beachten. Der
Schriftzug ist in der Werkplanung mit darzustellen.
Sollte dazu die 8 mm Stärke der Platten erhöht werden
müssen, so ist die Mehrstärke auf 12 mm Platten in
diese OZ mit einzukalkulieren.

Schriftzug:
Theodor-Heuss-Gymnasium
LERNEN UND LEBEN
Menge: 1,000 St

**02.02.0140 VHF Faserzementtafel Kat.A Kl.4 Leibung D 8mm**
*** Leitbeschreibung
STLB-Bau 2025-10 38
Vorgehängte hinterlüftete Außenwandbekleidung aus
großformatigen Faserzementtafeln DIN EN 12467,
Kategorie A, Klasse 4, an Leibung,
Breite Leibung '30' cm, Dicke 8 mm,
Brandverhaltensklasse DIN EN 13501-1 A2 -s1, d0
(nichtbrennbar), Oberfläche geschliffen, durchgefärbt,
Farbton nach Standardkollektion, für Außenanwendung,
auf vorh. Unterkonstruktion sichtbar befestigen, mit
farbig kopfbeschichteten Befestigungselementen, Fugen
offen, Breite 10 mm, Ausführung gemäß Zeichnung.
Menge: 72,000 m
Zuordnung: 335 038
*Unterbeschreibung 01 VHF Faserzementtafel Kat.A Kl.4 Leibung D 8mm*
Abmessungen sowie Plattenausrichtung horizontal und
vertikal gem. Planung. Verankerung mittels
Nietenbefestigung in Plattenfarbe.
Oberfläche matt, geschliffen mit betont lebendigem
Erscheinungsbild, unbeschichtet, hydrophobiert,
Farbgebung creme.
Leibungsbreite gem. Planung, bis zu 30 cm.

**02.02.0150 VHF Faserzementtafel Kat.A Kl.4 Sturz D 8mm**
*** Leitbeschreibung
STLB-Bau 2025-10 38
Vorgehängte hinterlüftete Außenwandbekleidung aus
großformatigen Faserzementtafeln DIN EN 12467,
Kategorie A, Klasse 4, an Sturz,
Breite Sturz '30' cm, Dicke 8 mm, Brandverhaltensklasse
DIN EN 13501-1 A2 -s1, d0 (nichtbrennbar), Oberfläche
geschliffen, durchgefärbt, Farbton nach
Standardkollektion, für Außenanwendung, auf vorh.
Unterkonstruktion sichtbar befestigen, mit farbig
kopfbeschichteten Befestigungselementen, Fugen offen,
Breite 10 mm, Ausführung gemäß Zeichnung.
Menge: 330,000 m
Zuordnung: 335 038
*Unterbeschreibung 01 VHF Faserzementtafel Kat.A Kl.4 Sturz D 8mm*
Abmessungen sowie Plattenausrichtung horizontal und
vertikal gem. Planung. Verankerung mittels
Nietenbefestigung in Plattenfarbe.
Oberfläche matt, geschliffen mit betont lebendigem
Erscheinungsbild, unbeschichtet, hydrophobiert,
Farbgebung creme.
Sturzbreite gem. Planung, bis zu 30 cm.

**02.02.0160 VHF Faserzementtafel Kat.A Kl.4 Stütze D 10mm**
*** Leitbeschreibung
STLB-Bau 2025-10 38
Vorgehängte hinterlüftete Außenwandbekleidung aus
großformatigen Faserzementtafeln DIN EN 12467,
Kategorie A, Klasse 4, an Stütze, Dicke 10 mm,
Brandverhaltensklasse DIN EN 13501-1 A2 -s1, d0
(nichtbrennbar), Oberfläche strukturiert, eingefärbt
und hydrophobiert, Farbton nach Standardkollektion, für
Außenanwendung, auf vorh. Unterkonstruktion sichtbar
befestigen, mit farbig kopfbeschichteten
Befestigungselementen, Fugen offen, Breite 10 mm,
Ausführung gemäß Zeichnung.
Menge: 50,000 m2
Zuordnung: 335 038
*Unterbeschreibung 01 VHF Faserzementtafel Kat.A Kl.4 Stütze D 10mm*
Abmessungen sowie Plattenausrichtung horizontal und
vertikal gem. Planung. Verankerung mittels
Nietenbefestigung in Plattenfarbe.
Oberfläche matt, mit profilierter, lebendiger
Oberfläche, hydrophobiert und unbeschichtet, Farbgebung
creme.
Unterteilung der Plattenhöhen analog der Plattenteilung
an den Randbereichen der Fensterbänder.

Einbauort: Stütze zwischen den Fenstern. Abrechnung nur
Ansichtsflächen, Leibungen werden gesondert vergütet.

**02.02.0170 VHF Faserzementtafel Kat.A Kl.4 Leibung D 10mm**
*** Leitbeschreibung
STLB-Bau 2025-10 38
Vorgehängte hinterlüftete Außenwandbekleidung aus
großformatigen Faserzementtafeln DIN EN 12467,
Kategorie A, Klasse 4, an Leibung,
Breite Leibung '30' cm, Dicke 10 mm,
Brandverhaltensklasse DIN EN 13501-1 A2 -s1, d0
(nichtbrennbar), Oberfläche strukturiert, eingefärbt
und hydrophobiert, Farbton nach Standardkollektion, für
Außenanwendung, auf vorh. Unterkonstruktion sichtbar
befestigen, mit farbig kopfbeschichteten
Befestigungselementen, Fugen offen, Breite 10 mm,
Ausführung gemäß Zeichnung.
Menge: 278,000 m
Zuordnung: 335 038
*Unterbeschreibung 01 VHF Faserzementtafel Kat.A Kl.4 Leibung D 10mm*
Abmessungen sowie Plattenausrichtung horizontal und
vertikal gem. Planung. Verankerung mittels
Nietenbefestigung in Plattenfarbe.
Oberfläche matt, mit profilierter, lebendiger
Oberfläche, hydrophobiert und unbeschichtet, Farbgebung
creme.
Sturzbreite gem. Planung, bis zu 30 cm.
Unterteilung der Plattenhöhen analog der Plattenteilung
an den Randbereichen der Fensterbänder.

Einbauort: zwischen den Fenstern.

**02.02.0180 Platten Gerüstverankerungsbereiche einbauen**
Einzelne Platten mit unterschiedlichen Abmessungen gem.
Planung / Stückliste in Verankerungsbereichen im Zuge
des Gerüstabbaus einbauen.
In diese Position sind nur die Personalmehrkosten für
den nachträglichen Einbau einzukalkulieren, sämtliche
Material- und Gerätekosten sind in die entsprechenden
Fassadenpositionen mit einzukalkulieren.
Menge: 110,000 St

**02.02.0190 Ausschnitt Faserzementpl. D 8 mm rund Durchm. 100-150mm**
*** Leitbeschreibung
STLB-Bau 2025-10 38
Ausschnitt in Außenwandbekleidung aus
Faserzementplatten,
Dicke '8' mm, rund, Durchmesser bis 150 mm, Ausführung
gemäß Zeichnung.
Menge: 6,000 St
Zuordnung: 335 038
*Unterbeschreibung 01 Ausschnitt Faserzementpl. D 8 mm rund Durchm. 100-150mm*
Ausschnitt im Bereich der Speier.

**02.02.0200 sonstige Schnitte**
Sonstige Schnitte in Faserzementplatte mit einer Stärke
bis zu 12 mm herstellen, z.B. zur Anarbeitung an
Lüftungsgitter etc.
Menge: 10,000 m

#### Abschnitt 02.03 Unterdecke

**02.03.0010 Aufbauen fahrbares Gerüst Stahlrohr 2kN/m2 H 2m**
*** Leitbeschreibung
STLB-Bau 2025-10 1
Aufbauen fahrbares Gerüst,
Stahlrohrkupplungsgerüst DIN 4420-3, Lastklasse 3 (2
kN/m2), Höhe der obersten Gerüstlage 2 m, im Freien,
Gerüstlagen mit allseitigem Seitenschutz.
Menge: 1,000 St
Zuordnung: 392 001
*Unterbeschreibung 01 Aufbauen fahrbares Gerüst Stahlrohr 2kN/m2 H 2m*
Höhe Standfläche nach Wahl des AN, zur Errichtung der
Unterdecke.

**02.03.0020 Gebrauchsüberlassung fahrbares Gerüst Stahlrohr 2kN/m2 H 2m**
STLB-Bau 2025-10 1
Gebrauchsüberlassung für fahrbares Gerüst,
Positionsmenge = Produkt aus '1'
(Gebrauchsüberlassungsmenge)
mal '4'
(Gebrauchsüberlassungsdauer)
Stahlrohrkupplungsgerüst DIN 4420-3, Lastklasse 3 (2
kN/m2), Höhe der obersten Gerüstlage 2 m, im Freien,
Gerüstlagen mit allseitigem Seitenschutz.
Menge: 4,000 StWo
Zuordnung: 392 001

**02.03.0030 Abbauen fahrbares Gerüst Stahlrohr 2kN/m2 H 2m**
STLB-Bau 2025-10 1
Abbauen fahrbares Gerüst,
Stahlrohrkupplungsgerüst DIN 4420-3, Lastklasse 3 (2
kN/m2), Höhe der obersten Gerüstlage 2 m, im Freien,
Gerüstlagen mit allseitigem Seitenschutz.
Menge: 1,000 St
Zuordnung: 392 001

**02.03.0040 UK Alu hinterlüft. Außenwandbekl. Deckenuntersicht Abst. 280-300mm**
STLB-Bau 2025-10 38
Unterkonstruktion für vorgehängte hinterlüftete Fassade
aus Tragprofilen und Wandhaltern, Wandhalter aus
nichtrostendem Stahl, Traglattung/-profil horizontal,
Brandverhaltensklasse DIN EN 13501-1 A1
(nichtbrennbar), Profile aus Aluminium, Verankerung der
Unterkonstruktion in Normalbeton, justierbar,
zwängungsfrei, den Formaten und der Befestigungsart der
Bekleidungselemente entsprechend, mit thermischen
Trennelementen, Dicke 6 mm, für vorgehängte
hinterlüftete Bekleidungen, gemäß
Verwendbarkeitsnachweis oder allgemeiner
bauaufsichtlicher Zulassung, für großformatige
Bekleidungselemente aus Faserzementtafeln, als
Deckenuntersicht, Abstand der Vorderseite der
Bekleidungselemente zum Verankerungsgrund an der Decke
über 280 bis 300 mm, verankern und ausrichten der
Unterkonstruktion auf der Deckenoberfläche entsprechend
Genauigkeitsanforderung an die Ebenheit der
Bekleidungsfläche, mit Grenzwerten für
Ebenheitsabweichungen mit erhöhten Anforderungen DIN
18202 Ausgabe 2019-07 Tabelle 3 Zeile 7, Ausführung
gemäß Zeichnung.
Menge: 164,000 m2
Zuordnung: 353 038

**02.03.0050 Abschluss / Übergang Wand-Deckenbekleidung UK Alu Faserzementpl.**
Übergang / Abschluss zwischen der Wandbekleidung sowie
der Deckenuntersichtsbekleidung in der
Unterkonstruktion aus Aluminium, für Bekleidung mit
Faserzementplatten, UK passend zuschneiden und
geeigenten Profilen, Winkel, etc. anarbeiten,
Ausführung gemäß Zeichnung.
Menge: 71,000 m
Zuordnung: 335 038

**02.03.0060 Wärmedämmung hinterlüft.Fassade MW 0,035W/(mK) D 300mm WAB**
STLB-Bau 2025-10 38
Wärmedämmung für vorgehängte hinterlüftete
Außenwandbekleidung als Deckenuntersicht, aus
Mineralwolle MW DIN EN 13162, Bemessungswert der
Wärmeleitfähigkeit max. 0,035 W/(mK), Nennwert der
Wärmeleitfähigkeit max. 0,034 W/(mK),
Brandverhaltensklasse DIN EN 13501-1 A1
(nichtbrennbar), Dicke 300 mm, als Platten, mit
außenseitiger Kaschierung mit schwarzem Glasvlies,
Anwendungsgebiet DIN 4108-10 WAB, Befestigung
mechanisch mit Dämmstoffhaltern, Verankerung der
Unterkonstruktion in Normalbeton, Ausführung gemäß
Zeichnung.
Menge: 164,000 m2
Zuordnung: 353 038

**02.03.0070 VHF Faserzementtafel Kat.A Kl.4 Deckenuntersicht D 12mm**
*** Leitbeschreibung
STLB-Bau 2025-10 38
Vorgehängte hinterlüftete Außenwandbekleidung aus
großformatigen Faserzementtafeln DIN EN 12467,
Kategorie A, Klasse 4, als Deckenuntersicht, Dicke 12
mm, Brandverhaltensklasse DIN EN 13501-1 A2 -s1, d0
(nichtbrennbar), Oberfläche geschliffen, durchgefärbt,
Farbton nach Standardkollektion, für Außenanwendung,
auf vorh. Unterkonstruktion sichtbar befestigen, mit
farbig kopfbeschichteten Befestigungselementen, Fugen
offen, Breite 10 mm, Ausführung gemäß Zeichnung.
Menge: 164,000 m2
Zuordnung: 353 038
*Unterbeschreibung 01 VHF Faserzementtafel Kat.A Kl.4 Deckenuntersicht D 12mm*
Abmessungen sowie Plattenausrichtung horizontal und
vertikal gem. Planung. Verankerung mittels
Nietenbefestigung in Plattenfarbe.
Unterschiedliche Plattenabmessungen gem. Planung.

Oberfläche matt, geschliffen mit betont lebendigem
Erscheinungsbild, unbeschichtet, hydrophobiert,
Farbgebung creme.

**02.03.0080 Anpassung an Stütze**
Anpassung der UK, Dämmung sowie
Fassadenbekleidungsplatten an Stütze, Abmessung ca. 50
x 50 cm.
Menge: 9,000 St

**02.03.0090 Deckenversatz 250 mm**
Deckenversatz in Unterkonstruktion, Dämmung und
Bekleidung ausbilden, Materialien analog zu den
Vorpositionen, Höhe ca. 250 mm, einschließlich
Ausbildung der Innen- und Außenecke, Ausführung gem.
Planung.
Menge: 52,000 m

**02.03.0100 Ausschnitt Faserzementpl. D 12 mm rund Durchm. 100-150mm**
*** Leitbeschreibung
STLB-Bau 2025-10 38
Ausschnitt in Außenwandbekleidung aus
Faserzementplatten,
Dicke '12' mm, rund, Durchmesser bis 150 mm.
Menge: 12,000 St
Zuordnung: 335 038
*Unterbeschreibung 01 Ausschnitt Faserzementpl. D 12 mm rund Durchm. 100-150mm*
Ausschnitt im Bereich der Leuchten, genaue Durchmesser
sind noch festzulegen.
In diese Position sind auch Verstärkungen sowie
sämtliche Anpassungen der Dämmung und UK mit
einzukalkulieren.

#### Abschnitt 02.04 Fenster, Türen, Sonnenschutz

**02.04.0010 Paneel Fensterbrüstung H 810 mm B 1940 mm ausbauen entsorgen**
Kunststoffpaneel in Fensterbrüstung, Höhe ca. 810 mm,
Breite ca. 1940 mm, Stärke bis zu 40 mm, ausbauen und
entsorgen.
Menge: 94,000 St

**02.04.0020 Paneel Fensterbrüstung H 810 mm B 1940 mm D 40 mm mehrschichtig Alu PUR-PIR-Hartschaum Alu**
Paneel, für Fensterbrüstung, vorh. Unterkonstruktion
aus Aluminium,
Höhe ca. 810 mm,
Breite ca. 1940 mm,
bauphysikalische Anforderungen: Wärmeschutz DIN EN ISO
10077-1, DIN 4108-4 Uw kleiner gleich 0,66W/m2K,
beidseitig ballwurfsicher DIN 18032-3,
absturzsicher,
Dicke 40 mm, Paneel mehrschichtig,
raumseitig aus Aluminium, glatt, mit Dämmung aus
Polyurethan-/Polyisocyanurat-Hartschaum,
witterungsseitig aus Aluminium, glatt, Paneel mit
offener Randausbildung,
raum- und außenseitig pulverbeschichtet, Farbgebung auf
die Fassade abgestimmt.
Einbau in Fensterelement mit sämtlichen erforderlichen
Materialien gem. Herstellervorgabe.
Ausführung gemäß Zeichnung.
Menge: 94,000 St
Zuordnung: 337 031

**02.04.0030 Paneel Fensterbrüstung H 810 mm B 2600 mm ausbauen entsorgen**
Kunststoffpaneel in Fensterbrüstung, Höhe ca. 810 mm,
Breite ca. 1940 mm, Stärke bis zu 40 mm, ausbauen und
entsorgen.
Menge: 3,000 St

**02.04.0040 Paneel Fensterbrüstung H 810 mm B 2600 mm D 40 mm mehrschichtig Alu PUR-PIR-Hartschaum Alu**
Paneel, für Fensterbrüstung, vorh. Unterkonstruktion
aus Aluminium,
Höhe ca. 810 mm,
Breite ca. 1940 mm,
bauphysikalische Anforderungen: Wärmeschutz DIN EN ISO
10077-1, DIN 4108-4 Uw kleiner gleich 0,66W/m2K,
beidseitig ballwurfsicher DIN 18032-3,
absturzsicher,
Dicke 40 mm, Paneel mehrschichtig,
raumseitig aus Aluminium, glatt, mit Dämmung aus
Polyurethan-/Polyisocyanurat-Hartschaum,
witterungsseitig aus Aluminium, glatt, Paneel mit
offener Randausbildung,
raum- und außenseitig pulverbeschichtet, Farbgebung auf
die Fassade abgestimmt.
Einbau in Fensterelement mit sämtlichen erforderlichen
Materialien gem. Herstellervorgabe.
Ausführung gemäß Zeichnung.
Menge: 3,000 St
Zuordnung: 337 031

**02.04.0050 Abdichtung Anschlussfuge außen Folie**
STLB-Bau 2025-10 32
Abdichtung der Anschlussfuge zum Außenbereich, zwischen
Rahmen aus Aluminium und Beton, umlaufende äußere
Abdichtung mit Fensteranschlussfolie, diffusionsoffen
DIN 4108-3, schwarz.
Menge: 775,000 m
Zuordnung: 334 032

**02.04.0060 Außenfensterbank Strangpressprofil D 1,5mm B 300mm**
*** Leitbeschreibung
STLB-Bau 2025-10 22
Außenfensterbank aus Aluminium-Strangpressprofilen DIN
EN 755-2, beschichtet, Dicke 1,5 mm, Breite 300 mm, mit
vorderer Abkantung und hinterer Aufkantung, Aufkantung
mit Dichtungsanschlussprofil, Höhe der vorderen
Abkantung 40 mm, Höhe der hinteren Aufkantung 20 mm,
mit seitlichen Abschlüssen, verdeckt befestigen,
Ausführung gemäß Zeichnung.
Menge: 330,000 m
Zuordnung: 334 022
*Unterbeschreibung 01 Außenfensterbank Strangpressprofil D 1,5mm B 300mm*
Unterschiedliche Breiten und Längen gem. Planung,
Breite bis zu max. 30 cm,
schlagregendicht mit EPDM-Dichtband,
Farbgebung auf die Fassade abgestimmt.
Montage mit geeingeten Fensterbankwinkeln,
Seitliche Abschlüsse werden gesondert vergütet.

**02.04.0070 Seitlicher Abschluss Fensterbank**
Seitlichen Abschluss für Fensterbank, passend zum
Anschluss an die neue Vorhangfassade.
Menge: 130,000 St

**02.04.0080 Abbruch Fensterband H 15,5m**
Abbruch Fensterband, aus Stahl, Höhe bis zu 15,50 m,
Breite bis zu 1,20 m, mit insg. 24 Fülllungen aus
Verglasungen bzw. Paneelen, Materialien entsorgen.
Der RWA-Antrieb ist nicht zu beschädigen, da dieser
ggf. für das neue Lichtband wiederverwendet werden
kann.
Erforderliche Gerüststellung im Treppenhaus ist mit
einzukalkulieren.
Siehe Planung, Nordansicht.
Menge: 2,000 St

**02.04.0090 Fensterband B 1,8m H 15,5m 48 Füllungen 0,9W/m2K g0,6 ballwurfsicher Alu Isolierglas 3fach VSG**
Fensterband,
Breite bis 1,80 m,
Höhe bis 15,50 m,
mit 3 senkrechten Pfosten,
mit 50 Riegeln,
Wandaufbau im Anschlussbereich mehrschalig,
bauphysikalische Anforderungen: Wärmeschutz DIN EN ISO
10077-1, DIN 4108-4 Uw kleiner gleich 0,9 W/m2K,
Gesamtenergiedurchlassgrad Verglasung g 0,6 DIN EN 410,
ballwurfsicher DIN 18032-3,
Rahmen aus Aluminium, Rahmenoberfläche außen
pulverbeschichtet, Rahmenoberfläche innen wie außen,
Befestigung des Rahmens mit Laschen/Schlaudern/Krallen,
mit insgesamt 29 nicht transpartenten Füllungen aus
Paneelen, mit insgesamt 18 festverglasten,
transparenten Füllungen aus Isolierglas, 3-fach, mit
VSG beidseitig,
mit einem RWA-Fensterelement, einschl. sämtlicher
Verkabelungs- und Elektroanschlussarbeiten an die
vorhandene RWA-Anlage, mit Inbetriebnahme und
Sachverständigenabnahme,
Abdichtung der äußeren Dichtebene mit imprägniertem
Fugendichtungsband aus Schaumkunststoff,
Beanspruchungsgruppe 1 DIN 18542, umlaufend, Dichtung
für unteren Anschluss der äußeren Dichtebene mit
Fensteranschlussfolie, Abdichtung der inneren
Dichtebene mit Fensteranschlussfolie, diffusionsdicht
DIN 4108-3, umlaufend, einschl. Verleistung, Dämmebene
(Funktionsebene) vollständig ausfüllen, mit
Polyurethan-Ortschaum,
Ausführung gemäß Zeichnung.
Erforderliche Gerüststellung im Treppenhaus ist mit
einzukalkulieren.
Siehe Planung, Nordansicht.
Menge: 2,000 St
Zuordnung: 334 026

**02.04.0100 Abbruch Außentürel. B 4500 mm H 2500 mm**
Abbruch Außentürelement auf Stahl, 2-teilig, mit
Seitenteil und 2 Oberlichtern, Breite bis zu 4500 mm,
Höhe bis zu 2500 mm, Materialien entsorgen.
Siehe Planung, Westansicht.
Menge: 1,000 St

**02.04.0110 Außentürel. Drehflügeltür 2flg B 4500 mm H 2500 mm 1Oberlicht 1Seitenteil stumpfer Anschlag 1,2W/m2K Rahmentür Alu**
*** Leitbeschreibung
STLB-Bau 2025-10 26
Außentürelement, als Drehflügeltür, 2-flügelig, mit
Anschlagfalz, als barrierefreie Ausführung DIN 18040,
Breite Nennmaß Wandöffnung '4500' mm,
Höhe Nennmaß Wandöffnung '2500' mm, mit einem
Oberlicht/Oberblende, mit einem Seitenteil, Wandaufbau
im Anschlussbereich mehrschalig, Befestigung an
Stahlbeton, Leibungsmontage außen, in Öffnungen mit
stumpfem Anschlag,
bauphysikalische Anforderungen: Wärmeschutz DIN EN ISO
10077-1, DIN 4108-4 Ud kleiner gleich 1,2 W/m2K,
Ausführung mit Blockzarge/Blendrahmen, Zarge aus
Aluminium, Zarge pulverbeschichtet, mit
3D-Aufnahmeelementen, mörteldicht, Türschwelle,
barrierefrei DIN 18040 und DIN EN 17210, aus Aluminium,
Türschwelle thermisch getrennt,
Ausführung des Türblatts als Rahmentür, Rahmen aus
Aluminium, Oberfläche der Öffnungsfläche
pulverbeschichtet, Oberfläche der Schließfläche
pulverbeschichtet, Türflügel transparent mit einer
Füllung, aus Isolierglas, 3-fach, mit VSG 2-seitig, mit
Bändern, 3 Bänder je Flügel, Oberlicht/Oberblende
transparent mit einer Füllung, aus Isolierglas, 3-fach,
mit VSG 2-seitig, Seitenteil transparent mit einer
Füllung, aus Einfachglas,
vorgerichtet für Paniktürverschluss DIN EN 1125 Typ B
Druckstangen-Betätigung, mit Einsteckschloss,
vorgerichtet für PZ, mit Obentürschließer, mit
Bodendichtung, mit Feststeller, Abdichtung der äußeren
Dichtebene mit imprägniertem Fugendichtungsband aus
Schaumkunststoff, Beanspruchungsgruppe 1 DIN 18542,
3-seitig, einschl. Verleistung, Dichtung für unteren
Anschluss der äußeren Dichtebene mit
Fensteranschlussfolie, Dichtung für oberen Anschluss
der äußeren Dichtebene mit Fensteranschlussfolie und
Foliendämmkeil, Abdichtung der inneren Dichtebene mit
Fensteranschlussfolie, diffusionsdicht DIN 4108-3,
3-seitig, Dämmebene (Funktionsebene) vollständig
ausfüllen, mit Polyurethan-Ortschaum,
Ausführung gemäß Zeichnung.
Menge: 1,000 St
Zuordnung: 334 026
*Unterbeschreibung 01 Außentürel. Drehflügeltür 2flg B 4500 mm H 2500 mm 1Oberlicht 1Seitenteil stumpfer Anschlag 1,2W/m2K Rahmentür Alu*
Seitenteil mit Oberlicht unterteilt. Tür mit
Griffstange außen, unterer Rahmen im Trittbereich
vertärkt ausbilden. Innere und äußere Verglasung 10 mm
stark.
Einschließlich Griffstangen aus Edelstahl außen sowie
Notausgangsverschluss mit Druckstange innen.
Siehe Planung, Westansicht.

**02.04.0120 Abbruch Einfachfenster B 1400 mm H 3500 mm**
Abbruch Einfachfenster, 3-teilig, aus Stahl, Breite bis
zu 1400 mm,  Höhe bis zu 3500 mm, Materialien
entsorgen.
Siehe Planung, Westansicht.
Menge: 2,000 St

**02.04.0130 Einfachfenster B 1400 mm H 3500 mm 3tlg 0,9W/m2K g0,6 Rahmen Alu Isolierglas 3fach Dichtungsband BG1 Folie**
Einfachaußenfenster,
Breite Blendrahmen 1400 mm,
Höhe Blendrahmen 3500 mm, 3-teilig, waagerecht geteilt,
mit durchlaufenden Riegeln, Wandaufbau im
Anschlussbereich mehrschalig, Befestigungsuntergrund
Normalbeton, Leibung mit stumpfem Anschlag,
Leibungsmontage außen,
bauphysikalische Anforderungen: Wärmeschutz DIN EN ISO
10077-1, DIN 4108-4 Uw kleiner gleich 0,9 W/m2K,
Gesamtenergiedurchlassgrad Verglasung g 0,6 DIN EN 410,
Rahmen aus Aluminium, flächenbündig, Rahmenoberfläche
außen pulverbeschichtet, Rahmenoberfläche innen wie
außen, Befestigung des Rahmens mit
Laschen/Schlaudern/Krallen,
1. Teil festverglast, 2. Teil Drehkipp, 3. Teil Paneel,
 Fenster transparent, Füllung aus Isolierglas, 3-fach,
mit VSG 2-seitig´, mit 2 Anschlagdichtungen, mit
Beschlag, Fenstergriff aus nichtrostendem Stahl,
mattgebürstet, Fenstergriff abschließbar, Abdichtung
der äußeren Dichtebene mit imprägniertem
Fugendichtungsband aus Schaumkunststoff,
Beanspruchungsgruppe 1 DIN 18542, umlaufend, Dichtung
für unteren Anschluss der äußeren Dichtebene mit
Fensteranschlussfolie, Anschluss unter Fensterbank,
Abdichtung der inneren Dichtebene mit
Fensteranschlussfolie, diffusionsdicht DIN 4108-3,
umlaufend, Dämmebene (Funktionsebene) vollständig
ausfüllen, mit Polyurethan-Ortschaum,
mit beidseitiger Rahmenverbreiterung,
Ausführung gemäß Zeichnung.
Siehe Planung, Westansicht.
Menge: 2,000 St
Zuordnung: 334 026

**02.04.0140 Demontage Außenjalousie/Raffstore Einzelanlage B 4400mm H 3000mm Behang Alu bandbesch B 80mm Antrieb Elektromotor**
Demontage Außenjalousie/Raffstore DIN EN 13659 und DIN
18073, als Einzelanlage, an Fenstern/Türen, einschl.
Blende, für das Jalousiepaket verfügbare Breite 130 mm,
verfügbare Höhe 300 mm, Einzelbehangbreite 4400 mm,
Höhe 3000 mm, Behang aus Aluminiumlamellen,
bandbeschichtet, gewölbt, mit Führungsnippel,
wechselseitig an jeder Lamelle, für Schienenführung,
Lamellenbreite 80 mm, an Leiterkordel fixiert,
Oberschiene als U-Profil, aus stranggepresstem
Aluminium, beschichtet, Farbton nach Standardfächer des
AN, Unterschiene als Hohlprofil, aus stranggepresstem
Aluminium, beschichtet, Lamellenführung durch
Führungsschiene mit Gleiteinlage, Führungsschiene als
Systemschiene, ohne Abstandhalter, aus stranggepresstem
Aluminium, beschichtet, Abstand Führungsmitte bis
Befestigungsuntergrund über 50 bis 75 mm, Antrieb durch
Elektromotor, einschl. Lösen von Kupplungsanschluss und
Zuleitung zur Motorsteuereinheit durch eine
Elektrofachkraft, Bemessungsbetriebsspannung 230 V AC,
Befestigungsuntergrund der Oberschiene Stahlbeton,
Befestigungsuntergrund der Führungsschiene Aluminium.
Anlage beschädigungsfrei demontieren und aufgeständert
(z.B. auf Kanthölzern) auf der Dachfläche mit einem
Abstand zum Dachrand von mind. 4 m lagern. Anlagen für
den Wiedereinbau nummerieren und witterungsgeschützt in
Folie verpacken.
Menge: 61,000 St
Zuordnung: 338 030

**02.04.0150 Entsorgung defekter Außenjalousie**
Entsorgung defekter, demontierter Außenjalousie gem.
Vorposition. Schadhafte Anlagen sind dem AG vor der
Entsorgung zu benennen, in den Planansichten zu
markieren und die Schäden zu dokumentieren.
Menge: 25,000 St

**02.04.0160 Montage Außenjalousie/Raffstore Einzelanlage B 4400mm H 3000mm Behang Alu bandbesch B 80mm Antrieb Elektromotor**
Montage Außenjalousie/Raffstore DIN EN 13659 und DIN
18073, als Einzelanlage, an Fenstern/Türen, einschl.
Blende, für das Jalousiepaket verfügbare Breite 130 mm,
verfügbare Höhe 300 mm, Einzelbehangbreite 4400 mm,
Höhe 3000 mm, Behang aus Aluminiumlamellen,
bandbeschichtet, gewölbt, mit Führungsnippel,
wechselseitig an jeder Lamelle, für Schienenführung,
Lamellenbreite 80 mm, an Leiterkordel fixiert,
Oberschiene als U-Profil, aus stranggepresstem
Aluminium, beschichtet, Farbton nach Standardfächer des
AN, Unterschiene als Hohlprofil, aus stranggepresstem
Aluminium, beschichtet, Lamellenführung durch
Führungsschiene mit Gleiteinlage, Führungsschiene als
Systemschiene, ohne Abstandhalter, aus stranggepresstem
Aluminium, beschichtet, Abstand Führungsmitte bis
Befestigungsuntergrund über 50 bis 75 mm, Antrieb durch
Elektromotor, einschl. Anschluss von Kupplungsanschluss
und Zuleitung zur Motorsteuereinheit durch eine
Elektrofachkraft, Bemessungsbetriebsspannung 230 V AC,
Befestigungsuntergrund der Oberschiene Stahlbeton,
Befestigungsuntergrund der Führungsschiene Aluminium.
Anlage auf der Dachfläche lagernd aufnehmen und zum
Einsatzort fördern. Anlage reinigen und nach den
Elektroanschlussarbeiten Funktionsprüfung durchführen.
Mit Einbau von Kompriband zw. Blende und Außenwand.
Menge: 36,000 St

**02.04.0170 Außenjalousie/Raffstore Einzelanlage B 4400mm H 3000mm Behang Alu bandbesch B 80mm Antrieb Elektromotor**
*** Leitbeschreibung
STLB-Bau 2025-10 30
Außenjalousie/Raffstore DIN EN 13659 und DIN 18073, als
Einzelanlage, an Fenstern/Türen, einschl. Einbau in
Blende, für das Jalousiepaket verfügbare Breite 130 mm,
verfügbare Höhe 300 mm, Einzelbehangbreite 4400 mm,
Höhe 3000 mm, Behang aus Aluminiumlamellen,
bandbeschichtet, gewölbt, mit Führungsnippel,
wechselseitig an jeder Lamelle, für Schienenführung,
Lamellenbreite 80 mm, Farbton nach Standardfächer des
AN, an Leiterkordel fixiert, Oberschiene als U-Profil,
aus stranggepresstem Aluminium, beschichtet, Farbton
nach Standardfächer des AN, Unterschiene als
Hohlprofil, aus stranggepresstem Aluminium,
beschichtet, Farbton nach Standardfächer des AN,
Lamellenführung durch Führungsschiene mit Gleiteinlage,
Führungsschiene als Systemschiene, ohne Abstandhalter,
Standardmaße des Herstellers, aus stranggepresstem
Aluminium, beschichtet, Farbton nach RAL, Abstand
Führungsmitte bis Befestigungsuntergrund über 50 bis 75
mm, Antrieb durch Elektromotor, einschl. Lieferung von
Kupplungsanschluss und Zuleitung zur
Motorsteuereinheit, Länge Zuleitung 4 m, einschl.
Anschluss mit Stecker-/Kupplungssystem,
Bemessungsbetriebsspannung 230 V AC,
Befestigungsuntergrund der Oberschiene Stahlbeton,
Befestigungsuntergrund der Führungsschiene Aluminium.
Menge: 25,000 St
Zuordnung: 338 030
*Unterbeschreibung 01 Außenjalousie/Raffstore Einzelanlage B 4400mm H 3000mm Behang Alu bandbesch B 80mm Antrieb Elektromotor*
Ausführung nur, wenn sich herausstellt, dass
Bestandsanlage defekt ist.

**02.04.0180 Jalousie-U-Blende Alu D 1,5mm H bis 300mm T bis 150mm H bis 300mm L 4-4,5m**
*** Leitbeschreibung
STLB-Bau 2025-10 30
Blende als U-Profil aus Aluminium, beschichtet, Farbton
nach RAL, Dicke mind. 1,5 mm, Höhe der Blende vorn bis
300 mm, Tiefe bis 150 mm, Höhe der Blende hinten bis
300 mm, Einzellänge über 4 bis 4,5 m, einschl. der
konstruktiv bedingten Aussteifungen, einschl. der
konstruktiv bedingten Blendenhalter, aus beschichtetem
Aluminium, Befestigung an der Fenster/Tür,
Befestigungsuntergrund Aluminium, Abstand hintere
Blendenkante zum Befestigungsuntergrund bis 60 mm,
Ausführung gemäß Zeichnung.
Menge: 40,000 m
Zuordnung: 338 030
*Unterbeschreibung 01 Jalousie-U-Blende Alu D 1,5mm H bis 300mm T bis 150mm H bis 400mm L 4-4,5m*
Ausführung nur, wenn sich herausstellt, dass
Bestandsblende defekt ist.

**02.04.0190 Blendendämmung**
Blendendämmung aus Mineralwolle MW DIN EN 13162,
Bemessungswert der Wärmeleitfähigkeit max. 0,035
W/(mK), Nennwert der Wärmeleitfähigkeit max. 0,034
W/(mK), Brandverhaltensklasse DIN EN 13501-1 A1
(nichtbrennbar), Dicke 40 mm, Höhe bis 300 mm, als
Platten, mit außenseitiger Kaschierung mit schwarzem
Glasvlies, an Blendenaußenseite verkleben,
einschließlich gründlicher Reinigung und Vorbereitung
des Untergrundes.
Menge: 270,000 m

#### Abschnitt 02.05 Sockel

**02.05.0010 Untergrund reinigen Beton Boden Niederdruckwasserstrahlen**
*** Leitbeschreibung
STLB-Bau 2025-10 33
Reinigen des Untergrundes aus Beton, von grober
Verschmutzung, von Boden, durch
Niederdruckwasserstrahlen, Untergrund senkrecht, nicht
schadstoffbelastet, Ausführung gemäß Zeichnung.
Menge: 155,000 m2
Zuordnung: 397 033
*Unterbeschreibung 01 Untergrund reinigen Beton Boden Niederdruckwasserstrahlen*
Ausführung im Sockelbereich, sämtliche Erd- und
Putzanhaftungen sowie minderfesten Schichten sind zu
beseitigen, als Untergrundvorbereitung für
Abdichtungsarbeiten.

**02.05.0020 Grundierung mit verfestigendem Verkieselungskonzentrat**
Abzudichtende, mineralische Untergründe mit einem
lösemittelfreien, verfestigenden
Verkieselungskonzentrat,
1:1 mit Wasser verdünnt, grundieren, Pfützenbildung
vermeiden.
Grundierung vollsatt auf den vorbereiteten Untergrund
auftragen. Untergrund bei Bedarf mit Wasser vornässen,
Materialüberschüsse umgehend entfernen.
Grundierung nicht auftrocknen lassen, abschnittsweise
vorgehen.
Nachfolgende Arbeiten frisch in frisch - innerhalb
der Reaktionszeit - ausführen.

Produkteigenschaften:
Festigend
Porenverengend
Wasserabweisend
Mauersalzhemmend
Verbessert die Haftung, Abrieb- und
Oberflächenfestigkeit
Erhöht die Beständigkeit gegen chemischen Angriff

Produktkenndaten:
Dichte (20 °C) Ca. 1,15 g/cm■
Verfestigung = 5 N/mm²
Wasserabweisung w < 0,5 kg/(m²*h )
Wasserdampfdurchlässigkeit > 90 %
Aussehen / Farbton Farblos bis gelbstichig
pH-Wert Ca. 11
Menge: 155,000 m2

**02.05.0030 Haftbrücke / Zwischenabdichtung**
Haftbrücke / Zwischenabdichtung aus einer hoch
sulfatbeständigen, mineralischen Dichtungsschlämme
auf die Grundierung aus verfestigendem
Verkieselungskonzentrat auftragen.

Produkteigenschaften:
Sehr emissionsarm (GEV-EMICODE EC 1) Plus
Druckwasserdicht
Hoher Sulfatwiderstand und niedrig wirksamer
Alkaligehalt (SR/NA)
Sehr gute Haftung zum Untergrund
Wasserdampfdiffusionsoffen

Produktkenndaten:
Wasseranspruch 20-21 % entspricht ca. 5,0 l / 25 kg
Wasseraufnahmekoeffizient w24 < 0,1 kg/(m h )
Wasserdampfdiffusionswiderstand  < 200
Biegezugfestigkeit (28 d) Ca. 6 N/mm²
Druckfestigkeit (28 d) Ca. 30 N/mm²
Menge: 155,000 m2

**02.05.0040 Untergrundegalisierung ganzflächig**
Ganzflächige Untergrundegalisierung mit einem
mineralischem, wasserdichten Mörtel, einschl.
Verschluss von Fugenausbrüchen und Fehlstellen,
mittlere Schichtstärke / Verbrauch für Auftrag bis zu 5
mm ist einzukalkulieren.

Produkteigenschaften:
Spannungsarm und rissfrei erhärtend
Sehr gute Haftung zum Untergrund
Schichtdicke einlagig bis 50 mm
Hoher Sulfatwiderstand und niedrig wirksamer
Alkaligehalt (SR/NA)

Produktkenndaten:
Wasseranspruch 14-15 % entspricht 3,5-3,8 l / 25 kg
Wasseraufnahmekoeffizient w24 < 0,1 kg/(m h )
Wasserdampfdiffusion  < 200
Druckfestigkeit (28 d) Ca. 20 N/mm²
Farbe grau
Frischmörtelrohdichte Ca. 1,9 kg/l
Konsistenz spachtelfähig
Menge: 155,000 m2

**02.05.0050 Hohlkehle Wand-Sohle kunststoffmodifizierter Mörtel Haftbrücke**
*** Leitbeschreibung
STLB-Bau 2021-10 12
Hohlkehle an Wand-Sohlenanschlüssen in
kunststoffmodifiziertem Mörtel DIN EN 1504-1 oder nach
allg. bauaufsichtlicher Zulassung ausbilden, einschl.
Haftbrücke.
Menge: 270,000 m
Zuordnung: 012
*Unterbeschreibung 01 Hohlkehle Wand-Sohle kunststoffmodifizierter Mörtel Haftbrücke*
Material analog zur Untergrundegalisierung.

**02.05.0060 Kratzspachtelung PMBC**
STLB-Bau 2021-10 18
Kratzspachtelung, mit kunststoffmodifizierter
Bitumendickbeschichtung (PMBC), Untergrund Putz.
Menge: 155,000 m2
Zuordnung: 018

**02.05.0070 Abdichtung Wand W2.1-E PMBC D 4mm 2-schichtig Spachtelverf Verstärkungseinlage**
STLB-Bau 2021-10 18
Abdichtung erdberührter Wände DIN 18533-1 und DIN
18533-3, Raumnutzungsklasse RN3-E (hohe Anforderung),
Wassereinwirkungsklasse W2.1-E (mäßige Einwirkung von
drückendem Wasser bis 3 m Eintauchtiefe), Rissklasse
R3-E (hoch), Rissüberbrückungsklasse RÜ3-E (hohe
Rissüberbrückung bis 1 mm, Rissversatz bis 0,5 mm),
mit kunststoffmodifizierter Bitumen-Dickbeschichtung
(PMBC), Mindesttrockenschichtdicke 4 mm, 2-schichtig,
im Spachtelverfahren aufbringen, einschl.
Verstärkungseinlage, Untergrund Mauerwerk.
Menge: 155,000 m2
Zuordnung: 018

**02.05.0080 Anschluss Einbauteile Abdichtung Wand Durchm. bis 10cm W2.1-E PMBC D 4mm 2-schichtig Verstärkungseinlage**
*** Leitbeschreibung
STLB-Bau 2025-10 18
Anschluss an Einbauteile in der Abdichtung erdberührter
Wände DIN 18533-1 und DIN 18533-3, Prüfdruck 1 bar,
Durchmesser bis 10 cm, Raumnutzungsklasse RN3-E (hohe
Anforderung), Wassereinwirkungsklasse W2.1-E (mäßige
Einwirkung von drückendem Wasser bis 3 m
Eintauchtiefe), Rissklasse R3-E (hoch),
Rissüberbrückungsklasse RÜ3-E (hohe Rissüberbrückung
bis 1 mm, Rissversatz bis 0,5 mm),
mit kunststoffmodifizierter Bitumen-Dickbeschichtung
(PMBC), Trockenschichtdicke mind. 4 mm, 2-schichtig,
einschl. Verstärkungseinlage.
Menge: 8,000 St
Zuordnung: 335 018
*Unterbeschreibung 01 Anschluss Einbauteile Abdichtung Wand Durchm. bis 10cm W2.1-E PMBC D 4mm 2-schichtig Verstärkungseinlage*
Einschließlich Anarbeitung der flächigen
Untergrundegalisierung an die Hauseinführungen sowie
Ausschnitte in der aufzubringenden Dämmung.

**02.05.0090 Perimeterdämmung Kelleraußenwand W2.1-E PS-Hartschaum XPS 0,032W/(mK) einlagig D 180mm PW ds**
*** Leitbeschreibung
STLB-Bau 2025-10 13
Perimeterdämmung auf Kelleraußenwand,
Wassereinwirkungsklasse W2.1-E (mäßige Einwirkung von
drückendem Wasser bis 3 m Eintauchtiefe), aus
Polystyrol-Hartschaum XPS DIN EN 13164, Bemessungswert
der Wärmeleitfähigkeit max. 0,032 W/(mK), Nennwert der
Wärmeleitfähigkeit max. 0,031 W/(mK), einlagig, Dicke
180 mm, als Platten, Anwendungsgebiet DIN 4108-10 PW,
sehr hohe Druckbelastbarkeit - ds, mit Klebe- und
Dichtungsmasse auf Bitumenbasis (2-Komponentenkleber)
befestigen, Ausführung gemäß Zeichnung.
Menge: 70,000 m2
Zuordnung: 335 013
*Unterbeschreibung 01 Perimeterdämmung Kelleraußenwand W2.1-E PS-Hartschaum XPS 0,032W/(mK) einlagig D 180mm PW ds*
Oberfläche plan herstellen für das Aufkleben der
Faserzementplatten.

**02.05.0100 Perimeterdämmung Kelleraußenwand W2.1-E PS-Hartschaum XPS 0,032W/(mK) einlagig D 140mm PW ds**
*** Leitbeschreibung
STLB-Bau 2025-10 13
Perimeterdämmung auf Kelleraußenwand,
Wassereinwirkungsklasse W2.1-E (mäßige Einwirkung von
drückendem Wasser bis 3 m Eintauchtiefe), aus
Polystyrol-Hartschaum XPS DIN EN 13164, Bemessungswert
der Wärmeleitfähigkeit max. 0,032 W/(mK), Nennwert der
Wärmeleitfähigkeit max. 0,031 W/(mK), einlagig, Dicke
140 mm, als Platten, Anwendungsgebiet DIN 4108-10 PW,
sehr hohe Druckbelastbarkeit - ds, mit Klebe- und
Dichtungsmasse auf Bitumenbasis (2-Komponentenkleber)
befestigen, Ausführung gemäß Zeichnung.
Menge: 15,000 m2
Zuordnung: 335 013
*Unterbeschreibung 01 Perimeterdämmung Kelleraußenwand W2.1-E PS-Hartschaum XPS 0,032W/(mK) einlagig D 140mm PW ds*
Oberfläche plan herstellen für das Aufkleben der
Faserzementplatten.

**02.05.0110 Perimeterdämmung Kelleraußenwand W2.1-E PS-Hartschaum XPS 0,032W/(mK) einlagig D 100mm PW ds**
*** Leitbeschreibung
STLB-Bau 2025-10 13
Perimeterdämmung auf Kelleraußenwand,
Wassereinwirkungsklasse W2.1-E (mäßige Einwirkung von
drückendem Wasser bis 3 m Eintauchtiefe), aus
Polystyrol-Hartschaum XPS DIN EN 13164, Bemessungswert
der Wärmeleitfähigkeit max. 0,032 W/(mK), Nennwert der
Wärmeleitfähigkeit max. 0,031 W/(mK), einlagig, Dicke
100 mm, als Platten, Anwendungsgebiet DIN 4108-10 PW,
sehr hohe Druckbelastbarkeit - ds, mit Klebe- und
Dichtungsmasse auf Bitumenbasis (2-Komponentenkleber)
befestigen, Ausführung gemäß Zeichnung.
Menge: 60,000 m2
Zuordnung: 335 013
*Unterbeschreibung 01 Perimeterdämmung Kelleraußenwand W2.1-E PS-Hartschaum XPS 0,032W/(mK) einlagig D 100mm PW ds*
Oberfläche plan herstellen für das Aufkleben der
Faserzementplatten.
Für den Ausgleich von Wandversprüngen im Sockelbereich.
Über diese Position werden auch ggf. geringer
erforderliche Dämmstärken mit vergütet.

**02.05.0120 Sockelbekleidung Faserzementtafel Kat.A Kl.4 Außenwand D 12mm**
Sockelbekleidung aus großformatigen Faserzementtafeln
DIN EN 12467, Kategorie A, Klasse 4, an Außenwand,
Dicke 12 mm, Brandverhaltensklasse DIN EN 13501-1 A2
-s1, d0 (nichtbrennbar), Oberfläche galtt, matt, farbig
deckend beschichtet, UV-gehärtet, form- und
witterungsstabil, lichtecht und UV-stabil, mit
permanentem Graffitischutz, Farbton beige nach
Standardkollektion, für Außenanwendung, vollflächig an
Perimeterdämmung verklebt.
Ausführung gemäß Zeichnung.
Abmessungen sowie Plattenausrichtung gem. Planung /
Stückliste.
Menge: 155,000 m2
Zuordnung: 335 038

**02.05.0130 Sockel Gebäudeübergang ausbilden**
Sockel im Bereich des Gebäudeübergangs, zwischen
Brüstung und Sockelbereich unter Fenster,
vorhandene Kappleiste lösen, Schweißbahn unterhalb der
Fensterbank senkrecht mittels Kappleiste abringen,
horizontal über die Attika führen, und senkrecht auf
die Dachabdichtung überlappend führen, vorhandene
Kappleiste wieder montieren. Schweißbahn  im
Bewegungsbereich mit Schlaufe verlegen.
Perimeterdämmung verklebt anbringen, einschl.
Alu-Kantblech, beschichtet, Stärke 2 mm, mit 3
Kantungen, Abwicklung  bis zu 350 mm, als Tropfblech,
Dämmung unterhalb abgeschrägt ausbilden,
Auführung gem. Planung, Detail "DS D-D".
Menge: 15,000 m

#### Abschnitt 02.06 Arbeiten auf Anordnung des AG

**02.06.0010 Facharbeiter/-in sämtliche Kosten/Zuschläge**
*** Leitbeschreibung
STLB-Bau 2025-10 91
Stundenlohnarbeiten durch Facharbeiter/-in
der Verrechnungssatz für die jeweilige Arbeitskraft
umfasst sämtliche Aufwendungen wie Lohn- und
Gehaltskosten, Lohn- und Gehaltsnebenkosten, Zuschläge,
lohngebundene und lohnabhängige Kosten, sonstige
Sozialkosten, Gemeinkosten, Wagnis und Gewinn.
Menge: 90,000 h
Zuordnung: 399 091
*Unterbeschreibung 01 Facharbeiter/-in sämtliche Kosten/Zuschläge*
Ausführung von Stundenlohnarbeiten nur auf Anordnung
des AG.

### Bereich 03 Fassadenerneuerung THG Waltrop - BA3

#### Abschnitt 03.01 Technische Bearbeitung

**03.01.0010 Aufmaß**
Aufmaßtermin zeitnah nach der Auftragserteilung
durchführen, außerhalb des Schulbetriebes. Sämtliche
erforderliche Angaben, Höhen und Abmessungen sind zu
ermitteln, so dass umgehend mit der Werk- und
Montageplanung sowie der statischen Berechnung bekonnen
werden kann. Erforderliche Gerüste / Arbeitsbühnen sind
mit einzukalkulieren. Sofern Öffnungen der Fassade
erforderlich werden, um die genauen Außenkanten der
Außenwand zu ermitteln, so sind diese Kosten ebenfalls
einschl. provisorischem Verschluss mit einzukalkuieren.

Einschließlich Aufmaße für sämtliche Fenster- und
Türarbeiten.
Menge: 1,000 St

**03.01.0020 Auszugversuch**
Auszugversuch an Außenwand durchführen, zur Ermittlung
der Tragfähigkeit der Dübel und Befestigung der
Vorhangfassade. Ergebnis dokumentieren und
protokollieren. Der Bericht ist dem AG digital zur
Verfügung zu stellen.
Für die Erstellung des Auszugversuches ist in der
Stahlbetonvorsatzschale eine Kernbohrungen zu
erstellen, Tiefe bis zu 15 cm, da die Versuche vor dem
Rückbau der Fassade erfolgen müssen. Diese Kosten sind
mit einzukalkulieren. Die Stellen sind prov. mit
Bauschaum im Anschluss zu verschließen.
Menge: 20,000 St

**03.01.0030 Standsicherheitsnachweis**
Standsicherheitsnachweis für die Fassade sowie Fenster-
und Türarbeiten erstellen, prüffähig, digital dem
Auftraggeber übergeben. Der Prüfstatiker wird bauseits
beauftragt.
Menge: 1,000 St

**03.01.0040 Werk- und Montageplanung**
Werk- und Montageplanung für die Fassade sowie
Fenster-, Tür- und Sonnenschutzarbeiten erstellen,
prüffähig, digital dem Auftraggeber übergeben. Der
Prüfstatiker wird bauseits beauftragt.
Verlegepläne für die Unterkonstruktion und für die
vorgehängte hinterlüftete Fassadenbekleidung,
einschließlich notwendiger Anschlussdetails,
einschließlich der Herstellung der erforderlichen
Raster-, Montage- und Dübelsetzpläne sowie Detailpläne
für die verschiedenen Anschlusssituationen der
Einzelpositionen und Verankerungen.
Menge: 1,000 St

#### Abschnitt 03.02 Vorhangfassade

**03.02.0010 UK Alu hinterlüft. Außenwandbekl. Außenwand Abst. 240-260mm**
STLB-Bau 2025-10 38
Unterkonstruktion für vorgehängte hinterlüftete Fassade
aus Tragprofilen und Wandhaltern, Wandhalter aus
nichtrostendem Stahl, Traglattung/-profil horizontal,
Brandverhaltensklasse DIN EN 13501-1 A1
(nichtbrennbar), Profile aus Aluminium, Verankerung der
Unterkonstruktion in Normalbeton, justierbar,
zwängungsfrei, den Formaten und der Befestigungsart der
Bekleidungselemente entsprechend, mit thermischen
Trennelementen, Dicke 6 mm, für vorgehängte
hinterlüftete Außenwandbekleidung DIN 18516-1, für
großformatige Bekleidungselemente aus
Faserzementtafeln, an Außenwand, Abstand der
Vorderseite der Bekleidungselemente zum
Verankerungsgrund an der Außenwand über 240 bis 260 mm,
verankern und ausrichten der Unterkonstruktion auf der
Wandoberfläche entsprechend Genauigkeitsanforderung an
die Ebenheit der Bekleidungsfläche, mit Grenzwerten für
Ebenheitsabweichungen mit erhöhten Anforderungen DIN
18202 Ausgabe 2019-07 Tabelle 3 Zeile 7, Ausführung
gemäß Zeichnung.
Menge: 494,000 m2
Zuordnung: 335 038

**03.02.0020 Außenecke UK Alu Faserzementpl.**
*** Leitbeschreibung
STLB-Bau 2025-10 38
Außenecke in der Unterkonstruktion aus Aluminium, für
Bekleidung mit Faserzementplatten.
Menge: 30,000 m
Zuordnung: 335 038
*Unterbeschreibung 01 Außenecke UK Alu Faserzementpl.*
UK passend zuschneiden und Ausbildung mit hinterlegtem
Eckfugenprofil gem. Planung.

**03.02.0030 Innenecke UK Alu Faserzementpl.**
*** Leitbeschreibung
STLB-Bau 2025-10 38
Innenecke in der Unterkonstruktion aus Aluminium, für
Bekleidung mit Faserzementplatten.
Menge: 15,000 m
Zuordnung: 335 038
*Unterbeschreibung 01 Innenecke UK Alu Faserzementpl.*
UK passend zuschneiden und Ausbildung mit hinterlegtem
Eckfugenprofil gem. Planung.

**03.02.0040 Dach-Attikaabschluss UK Alu Faserzementpl.**
STLB-Bau 2025-10 38
Dach-/Attikaabschluss in der Unterkonstruktion aus
Aluminium, für Bekleidung mit Faserzementplatten,
Ausführung gemäß Zeichnung.
Menge: 65,000 m
Zuordnung: 364 038

**03.02.0050 Oberer Abschluss UK Alu Faserzementpl.**
*** Leitbeschreibung
STLB-Bau 2025-10 38
Oberer Abschluss in der Unterkonstruktion aus
Aluminium, für Bekleidung mit Faserzementplatten,
Ausführung gemäß Zeichnung.
Menge: 205,000 m
Zuordnung: 335 038
*Unterbeschreibung 01 Oberer Abschluss UK Alu Faserzementpl.*
Im Bereich der Fenster, UK passend zuschneiden und
anarbeiten gem. Planung.

**03.02.0060 Seitl.Abschluss UK Alu Faserzementpl.**
*** Leitbeschreibung
STLB-Bau 2025-10 38
Seitlicher Abschluss in der Unterkonstruktion aus
Aluminium, für Bekleidung mit Faserzementplatten,
Ausführung gemäß Zeichnung.
Menge: 254,000 m
Zuordnung: 335 038
*Unterbeschreibung 01 Seitl.Abschluss UK Alu Faserzementpl.*
Im Bereich der Fenster, UK passend zuschneiden und
anarbeiten gem. Planung.

**03.02.0070 Unterer Abschluss UK Alu Faserzementpl.**
*** Leitbeschreibung
STLB-Bau 2025-10 38
Unterer Abschluss in der Unterkonstruktion aus
Aluminium, für Bekleidung mit Faserzementplatten,
Ausführung gemäß Zeichnung.
Menge: 205,000 m
Zuordnung: 335 038
*Unterbeschreibung 01 Unterer Abschluss UK Alu Faserzementpl.*
Im Bereich der Fenster, UK passend zuschneiden und
anarbeiten gem. Planung.

**03.02.0080 Brandriegel horizontal Stahl verz D 1mm**
Brandriegel gem. DIN 18516-1, für vorgehängte
hinterlüftete Außenwandbekleidung, horizontal, aus
verzinktem Stahl, Dicke mind. 1 mm, in Mineralwolle,
Schmelzpunkt größer 1000 Grad C, DIN 4102-17, max.
Dicke der Hinterlüftung über 150 bis 300 mm, mind. 40mm
in den Dämmstoff einbindend, einschl. systembedingter
Befestigungsmittel, mind. im Abstand von 60 cm, vorh.
Unterkonstruktion aus verzinktem Stahl, Ausführung
gemäß Zeichnung.
Menge: 54,000 m
Zuordnung: 335 038

**03.02.0090 Wärmedämmung hinterlüft.Fassade MW 0,035W/(mK) D 200mm WAB**
STLB-Bau 2025-10 38
Wärmedämmung für vorgehängte hinterlüftete
Außenwandbekleidung an Außenwand, aus Mineralwolle MW
DIN EN 13162, Bemessungswert der Wärmeleitfähigkeit
max. 0,035 W/(mK), Nennwert der Wärmeleitfähigkeit max.
0,034 W/(mK), Brandverhaltensklasse DIN EN 13501-1 A1
(nichtbrennbar), Dicke 200 mm, als Platten, mit
außenseitiger Kaschierung mit schwarzem Glasvlies,
Anwendungsgebiet DIN 4108-10 WAB, Befestigung
mechanisch mit Dämmstoffhaltern, Verankerung der
Unterkonstruktion in Normalbeton, Ausführung gemäß
Zeichnung.
Menge: 494,000 m2
Zuordnung: 335 038

**03.02.0100 Ausschneiden Dämmpl. Leitung Mineralwolle B 50mm T 50mm**
STLB-Bau 2025-10 38
Ausschneiden von Dämmstoffplatten für auf dem
Untergrund verlegte Leitungen, in vorgehängter
hinterlüfteter Außenwandbekleidung, Dämmstoff aus
Mineralwolle, Dicke Dämmplatte 200 mm, Breite
Ausschnitt 50 mm, Tiefe Ausschnitt 50 mm.
Menge: 10,000 m
Zuordnung: 335 038

**03.02.0110 VHF Faserzementtafel Kat.A Kl.4 Außenwand D 12mm**
*** Leitbeschreibung
STLB-Bau 2025-10 38
Vorgehängte hinterlüftete Außenwandbekleidung aus
großformatigen Faserzementtafeln DIN EN 12467,
Kategorie A, Klasse 4, an Außenwand, Dicke 12 mm,
Brandverhaltensklasse DIN EN 13501-1 A2 -s1, d0
(nichtbrennbar), Oberfläche geschliffen, durchgefärbt,
Farbton nach Standardkollektion, für Außenanwendung,
auf vorh. Unterkonstruktion sichtbar befestigen, mit
farbig kopfbeschichteten Befestigungselementen, Fugen
offen, Breite 10 mm, Ausführung gemäß Zeichnung.
Menge: 22,000 m2
Zuordnung: 335 038
*Unterbeschreibung 01 VHF Faserzementtafel Kat.A Kl.4 Außenwand D 12mm*
Abmessungen sowie Plattenausrichtung horizontal und
vertikal gem. Planung. Verankerung mittels
Nietenbefestigung in Plattenfarbe.
Unterschiedliche Plattenabmessungen gem. Stückliste und
Planung.

Oberfläche matt, geschliffen mit betont lebendigem
Erscheinungsbild, unbeschichtet, hydrophobiert,
Farbgebung creme.

**03.02.0120 VHF Faserzementtafel Kat.A Kl.4 Leibung D 12mm**
*** Leitbeschreibung
STLB-Bau 2025-10 38
Vorgehängte hinterlüftete Außenwandbekleidung aus
großformatigen Faserzementtafeln DIN EN 12467,
Kategorie A, Klasse 4, an Leibung,
Breite Leibung '30' cm, Dicke 12 mm,
Brandverhaltensklasse DIN EN 13501-1 A2 -s1, d0
(nichtbrennbar), Oberfläche geschliffen, durchgefärbt,
Farbton nach Standardkollektion, für Außenanwendung,
auf vorh. Unterkonstruktion sichtbar befestigen, mit
farbig kopfbeschichteten Befestigungselementen, Fugen
offen, Breite 10 mm, Ausführung gemäß Zeichnung.
Menge: 10,000 m
Zuordnung: 335 038
*Unterbeschreibung 01 VHF Faserzementtafel Kat.A Kl.4 Leibung D 12mm*
Abmessungen sowie Plattenausrichtung horizontal und
vertikal gem. Planung. Verankerung mittels
Nietenbefestigung in Plattenfarbe.
Oberfläche matt, geschliffen mit betont lebendigem
Erscheinungsbild, unbeschichtet, hydrophobiert,
Farbgebung creme.
Leibungsbreite gem. Planung, bis zu 30 cm.

**03.02.0130 VHF Faserzementtafel Kat.A Kl.4 Sturz D 12mm**
*** Leitbeschreibung
STLB-Bau 2025-10 38
Vorgehängte hinterlüftete Außenwandbekleidung aus
großformatigen Faserzementtafeln DIN EN 12467,
Kategorie A, Klasse 4, an Sturz,
Breite Sturz '30' cm, Dicke 12 mm,
Brandverhaltensklasse DIN EN 13501-1 A2 -s1, d0
(nichtbrennbar), Oberfläche geschliffen, durchgefärbt,
Farbton nach Standardkollektion, für Außenanwendung,
auf vorh. Unterkonstruktion sichtbar befestigen, mit
farbig kopfbeschichteten Befestigungselementen, Fugen
offen, Breite 10 mm, Ausführung gemäß Zeichnung.
Menge: 24,000 m
Zuordnung: 335 038
*Unterbeschreibung 01 VHF Faserzementtafel Kat.A Kl.4 Sturz D 12mm*
Abmessungen sowie Plattenausrichtung horizontal und
vertikal gem. Planung. Verankerung mittels
Nietenbefestigung in Plattenfarbe.
Oberfläche matt, geschliffen mit betont lebendigem
Erscheinungsbild, unbeschichtet, hydrophobiert,
Farbgebung creme.
Sturzbreite gem. Planung, bis zu 30 cm.

**03.02.0140 VHF Faserzementtafel Kat.A Kl.4 Außenwand D 8mm**
*** Leitbeschreibung
STLB-Bau 2025-10 38
Vorgehängte hinterlüftete Außenwandbekleidung aus
großformatigen Faserzementtafeln DIN EN 12467,
Kategorie A, Klasse 4, an Außenwand, Dicke 8 mm,
Brandverhaltensklasse DIN EN 13501-1 A2 -s1, d0
(nichtbrennbar), Oberfläche geschliffen, durchgefärbt,
Farbton nach Standardkollektion, für Außenanwendung,
auf vorh. Unterkonstruktion sichtbar befestigen, mit
farbig kopfbeschichteten Befestigungselementen, Fugen
offen, Breite 10 mm, Ausführung gemäß Zeichnung.
Menge: 432,000 m2
Zuordnung: 335 038
*Unterbeschreibung 01 VHF Faserzementtafel Kat.A Kl.4 Außenwand D 8mm*
Abmessungen sowie Plattenausrichtung horizontal und
vertikal gem. Planung. Verankerung mittels
Nietenbefestigung in Plattenfarbe.
Unterschiedliche Plattenabmessungen gem. Stückliste und
Planung.

Oberfläche matt, geschliffen mit betont lebendigem
Erscheinungsbild, unbeschichtet, hydrophobiert,
Farbgebung creme.

**03.02.0150 VHF Faserzementtafel Kat.A Kl.4 Leibung D 8mm**
*** Leitbeschreibung
STLB-Bau 2025-10 38
Vorgehängte hinterlüftete Außenwandbekleidung aus
großformatigen Faserzementtafeln DIN EN 12467,
Kategorie A, Klasse 4, an Leibung,
Breite Leibung '30' cm, Dicke 8 mm,
Brandverhaltensklasse DIN EN 13501-1 A2 -s1, d0
(nichtbrennbar), Oberfläche geschliffen, durchgefärbt,
Farbton nach Standardkollektion, für Außenanwendung,
auf vorh. Unterkonstruktion sichtbar befestigen, mit
farbig kopfbeschichteten Befestigungselementen, Fugen
offen, Breite 10 mm, Ausführung gemäß Zeichnung.
Menge: 34,000 m
Zuordnung: 335 038
*Unterbeschreibung 01 VHF Faserzementtafel Kat.A Kl.4 Leibung D 8mm*
Abmessungen sowie Plattenausrichtung horizontal und
vertikal gem. Planung. Verankerung mittels
Nietenbefestigung in Plattenfarbe.
Oberfläche matt, geschliffen mit betont lebendigem
Erscheinungsbild, unbeschichtet, hydrophobiert,
Farbgebung creme.
Leibungsbreite gem. Planung, bis zu 30 cm.

**03.02.0160 VHF Faserzementtafel Kat.A Kl.4 Sturz D 8mm**
*** Leitbeschreibung
STLB-Bau 2025-10 38
Vorgehängte hinterlüftete Außenwandbekleidung aus
großformatigen Faserzementtafeln DIN EN 12467,
Kategorie A, Klasse 4, an Sturz,
Breite Sturz '30' cm, Dicke 8 mm, Brandverhaltensklasse
DIN EN 13501-1 A2 -s1, d0 (nichtbrennbar), Oberfläche
geschliffen, durchgefärbt, Farbton nach
Standardkollektion, für Außenanwendung, auf vorh.
Unterkonstruktion sichtbar befestigen, mit farbig
kopfbeschichteten Befestigungselementen, Fugen offen,
Breite 10 mm, Ausführung gemäß Zeichnung.
Menge: 180,000 m
Zuordnung: 335 038
*Unterbeschreibung 01 VHF Faserzementtafel Kat.A Kl.4 Sturz D 8mm*
Abmessungen sowie Plattenausrichtung horizontal und
vertikal gem. Planung. Verankerung mittels
Nietenbefestigung in Plattenfarbe.
Oberfläche matt, geschliffen mit betont lebendigem
Erscheinungsbild, unbeschichtet, hydrophobiert,
Farbgebung creme.
Sturzbreite gem. Planung, bis zu 30 cm.

**03.02.0170 VHF Faserzementtafel Kat.A Kl.4 Stütze D 10mm**
*** Leitbeschreibung
STLB-Bau 2025-10 38
Vorgehängte hinterlüftete Außenwandbekleidung aus
großformatigen Faserzementtafeln DIN EN 12467,
Kategorie A, Klasse 4, an Stütze, Dicke 10 mm,
Brandverhaltensklasse DIN EN 13501-1 A2 -s1, d0
(nichtbrennbar), Oberfläche strukturiert, eingefärbt
und hydrophobiert, Farbton nach Standardkollektion, für
Außenanwendung, auf vorh. Unterkonstruktion sichtbar
befestigen, mit farbig kopfbeschichteten
Befestigungselementen, Fugen offen, Breite 10 mm,
Ausführung gemäß Zeichnung.
Menge: 40,000 m2
Zuordnung: 335 038
*Unterbeschreibung 01 VHF Faserzementtafel Kat.A Kl.4 Stütze D 10mm*
Abmessungen sowie Plattenausrichtung horizontal und
vertikal gem. Planung. Verankerung mittels
Nietenbefestigung in Plattenfarbe.
Oberfläche matt, mit profilierter, lebendiger
Oberfläche, hydrophobiert und unbeschichtet, Farbgebung
creme.
Unterteilung der Plattenhöhen analog der Plattenteilung
an den Randbereichen der Fensterbänder.

Einbauort: Stütze zwischen den Fenstern. Abrechnung nur
Ansichtsflächen, Leibungen werden gesondert vergütet.

**03.02.0180 VHF Faserzementtafel Kat.A Kl.4 Leibung D 10mm**
*** Leitbeschreibung
STLB-Bau 2025-10 38
Vorgehängte hinterlüftete Außenwandbekleidung aus
großformatigen Faserzementtafeln DIN EN 12467,
Kategorie A, Klasse 4, an Leibung,
Breite Leibung '30' cm, Dicke 10 mm,
Brandverhaltensklasse DIN EN 13501-1 A2 -s1, d0
(nichtbrennbar), Oberfläche strukturiert, eingefärbt
und hydrophobiert, Farbton nach Standardkollektion, für
Außenanwendung, auf vorh. Unterkonstruktion sichtbar
befestigen, mit farbig kopfbeschichteten
Befestigungselementen, Fugen offen, Breite 10 mm,
Ausführung gemäß Zeichnung.
Menge: 210,000 m
Zuordnung: 335 038
*Unterbeschreibung 01 VHF Faserzementtafel Kat.A Kl.4 Leibung D 10mm*
Abmessungen sowie Plattenausrichtung horizontal und
vertikal gem. Planung. Verankerung mittels
Nietenbefestigung in Plattenfarbe.
Oberfläche matt, mit profilierter, lebendiger
Oberfläche, hydrophobiert und unbeschichtet, Farbgebung
creme.
Sturzbreite gem. Planung, bis zu 30 cm.
Unterteilung der Plattenhöhen analog der Plattenteilung
an den Randbereichen der Fensterbänder.

Einbauort: zwischen den Fenstern.

**03.02.0190 Platten Gerüstverankerungsbereiche einbauen**
Einzelne Platten mit unterschiedlichen Abmessungen gem.
Planung / Stückliste in Verankerungsbereichen im Zuge
des Gerüstabbaus einbauen.
In diese Position sind nur die Personalmehrkosten für
den nachträglichen Einbau einzukalkulieren, sämtliche
Material- und Gerätekosten sind in die entsprechenden
Fassadenpositionen mit einzukalkulieren.
Menge: 44,000 St

**03.02.0200 Ausschnitt Faserzementpl. D 8 mm rund Durchm. 100-150mm**
*** Leitbeschreibung
STLB-Bau 2025-10 38
Ausschnitt in Außenwandbekleidung aus
Faserzementplatten,
Dicke '8' mm, rund, Durchmesser bis 150 mm, Ausführung
gemäß Zeichnung.
Menge: 4,000 St
Zuordnung: 335 038
*Unterbeschreibung 01 Ausschnitt Faserzementpl. D 8 mm rund Durchm. 100-150mm*
Ausschnitt im Bereich der Speier.

**03.02.0210 sonstige Schnitte**
Sonstige Schnitte in Faserzementplatte mit einer Stärke
bis zu 12 mm herstellen, z.B. zur Anarbeitung an
Lüftungsgitter etc.
Menge: 10,000 m

#### Abschnitt 03.03 Fenster, Türen, Sonnenschutz

**03.03.0010 Paneel Fensterbrüstung H 810 mm B 1940 mm ausbauen entsorgen**
Kunststoffpaneel in Fensterbrüstung, Höhe ca. 810 mm,
Breite ca. 1940 mm, Stärke bis zu 40 mm, ausbauen und
entsorgen.
Menge: 60,000 St

**03.03.0020 Paneel Fensterbrüstung H 810 mm B 1940 mm D 40 mm mehrschichtig Alu PUR-PIR-Hartschaum Alu**
Paneel, für Fensterbrüstung, vorh. Unterkonstruktion
aus Aluminium,
Höhe ca. 810 mm,
Breite ca. 1940 mm,
bauphysikalische Anforderungen: Wärmeschutz DIN EN ISO
10077-1, DIN 4108-4 Uw kleiner gleich 0,66W/m2K,
beidseitig ballwurfsicher DIN 18032-3,
absturzsicher,
Dicke 40 mm, Paneel mehrschichtig,
raumseitig aus Aluminium, glatt, mit Dämmung aus
Polyurethan-/Polyisocyanurat-Hartschaum,
witterungsseitig aus Aluminium, glatt, Paneel mit
offener Randausbildung,
raum- und außenseitig pulverbeschichtet, Farbgebung auf
die Fassade abgestimmt.
Einbau in Fensterelement mit sämtlichen erforderlichen
Materialien gem. Herstellervorgabe.
Ausführung gemäß Zeichnung.
Menge: 60,000 St
Zuordnung: 337 031

**03.03.0030 Paneel Fensterbrüstung H 810 mm B 2600 mm ausbauen entsorgen**
Kunststoffpaneel in Fensterbrüstung, Höhe ca. 810 mm,
Breite ca. 1940 mm, Stärke bis zu 40 mm, ausbauen und
entsorgen.
Menge: 3,000 St

**03.03.0040 Paneel Fensterbrüstung H 810 mm B 2600 mm D 40 mm mehrschichtig Alu PUR-PIR-Hartschaum Alu**
Paneel, für Fensterbrüstung, vorh. Unterkonstruktion
aus Aluminium,
Höhe ca. 810 mm,
Breite ca. 1940 mm,
bauphysikalische Anforderungen: Wärmeschutz DIN EN ISO
10077-1, DIN 4108-4 Uw kleiner gleich 0,66W/m2K,
beidseitig ballwurfsicher DIN 18032-3,
absturzsicher,
Dicke 40 mm, Paneel mehrschichtig,
raumseitig aus Aluminium, glatt, mit Dämmung aus
Polyurethan-/Polyisocyanurat-Hartschaum,
witterungsseitig aus Aluminium, glatt, Paneel mit
offener Randausbildung,
raum- und außenseitig pulverbeschichtet, Farbgebung auf
die Fassade abgestimmt.
Einbau in Fensterelement mit sämtlichen erforderlichen
Materialien gem. Herstellervorgabe.
Ausführung gemäß Zeichnung.
Menge: 3,000 St
Zuordnung: 337 031

**03.03.0050 Abdichtung Anschlussfuge außen Folie**
STLB-Bau 2025-10 32
Abdichtung der Anschlussfuge zum Außenbereich, zwischen
Rahmen aus Aluminium und Beton, umlaufende äußere
Abdichtung mit Fensteranschlussfolie, diffusionsoffen
DIN 4108-3, schwarz.
Menge: 485,000 m
Zuordnung: 334 032

**03.03.0060 Außenfensterbank Strangpressprofil D 1,5mm B 300mm**
*** Leitbeschreibung
STLB-Bau 2025-10 22
Außenfensterbank aus Aluminium-Strangpressprofilen DIN
EN 755-2, beschichtet, Dicke 1,5 mm, Breite 300 mm, mit
vorderer Abkantung und hinterer Aufkantung, Aufkantung
mit Dichtungsanschlussprofil, Höhe der vorderen
Abkantung 40 mm, Höhe der hinteren Aufkantung 20 mm,
mit seitlichen Abschlüssen, verdeckt befestigen,
Ausführung gemäß Zeichnung.
Menge: 205,000 m
Zuordnung: 334 022
*Unterbeschreibung 01 Außenfensterbank Strangpressprofil D 1,5mm B 300mm*
Unterschiedliche Breiten und Längen gem. Planung,
Breite bis zu max. 30 cm,
schlagregendicht mit EPDM-Dichtband,
Farbgebung auf die Fassade abgestimmt.
Montage mit geeingeten Fensterbankwinkeln,
Seitliche Abschlüsse werden gesondert vergütet.

**03.03.0070 Seitlicher Abschluss Fensterbank**
Seitlichen Abschluss für Fensterbank, passend zum
Anschluss an die neue Vorhangfassade.
Menge: 94,000 St

**03.03.0080 Demontage Außenjalousie/Raffstore Einzelanlage B 4400mm H 3000mm Behang Alu bandbesch B 80mm Antrieb Elektromotor**
Demontage Außenjalousie/Raffstore DIN EN 13659 und DIN
18073, als Einzelanlage, an Fenstern/Türen, einschl.
Blende, für das Jalousiepaket verfügbare Breite 130 mm,
verfügbare Höhe 300 mm, Einzelbehangbreite 4400 mm,
Höhe 3000 mm, Behang aus Aluminiumlamellen,
bandbeschichtet, gewölbt, mit Führungsnippel,
wechselseitig an jeder Lamelle, für Schienenführung,
Lamellenbreite 80 mm, an Leiterkordel fixiert,
Oberschiene als U-Profil, aus stranggepresstem
Aluminium, beschichtet, Farbton nach Standardfächer des
AN, Unterschiene als Hohlprofil, aus stranggepresstem
Aluminium, beschichtet, Lamellenführung durch
Führungsschiene mit Gleiteinlage, Führungsschiene als
Systemschiene, ohne Abstandhalter, aus stranggepresstem
Aluminium, beschichtet, Abstand Führungsmitte bis
Befestigungsuntergrund über 50 bis 75 mm, Antrieb durch
Elektromotor, einschl. Lösen von Kupplungsanschluss und
Zuleitung zur Motorsteuereinheit durch eine
Elektrofachkraft, Bemessungsbetriebsspannung 230 V AC,
Befestigungsuntergrund der Oberschiene Stahlbeton,
Befestigungsuntergrund der Führungsschiene Aluminium.
Anlage beschädigungsfrei demontieren und aufgeständert
(z.B. auf Kanthölzern) auf der Dachfläche mit einem
Abstand zum Dachrand von mind. 4 m lagern. Anlagen für
den Wiedereinbau nummerieren und witterungsgeschützt in
Folie verpacken.
Menge: 44,000 St
Zuordnung: 338 030

**03.03.0090 Entsorgung defekter Außenjalousie**
Entsorgung defekter, demontierter Außenjalousie gem.
Vorposition. Schadhafte Anlagen sind dem AG vor der
Entsorgung zu benennen, in den Planansichten zu
markieren und die Schäden zu dokumentieren.
Menge: 20,000 St

**03.03.0100 Montage Außenjalousie/Raffstore Einzelanlage B 4400mm H 3000mm Behang Alu bandbesch B 80mm Antrieb Elektromotor**
Montage Außenjalousie/Raffstore DIN EN 13659 und DIN
18073, als Einzelanlage, an Fenstern/Türen, einschl.
Blende, für das Jalousiepaket verfügbare Breite 130 mm,
verfügbare Höhe 300 mm, Einzelbehangbreite 4400 mm,
Höhe 3000 mm, Behang aus Aluminiumlamellen,
bandbeschichtet, gewölbt, mit Führungsnippel,
wechselseitig an jeder Lamelle, für Schienenführung,
Lamellenbreite 80 mm, an Leiterkordel fixiert,
Oberschiene als U-Profil, aus stranggepresstem
Aluminium, beschichtet, Farbton nach Standardfächer des
AN, Unterschiene als Hohlprofil, aus stranggepresstem
Aluminium, beschichtet, Lamellenführung durch
Führungsschiene mit Gleiteinlage, Führungsschiene als
Systemschiene, ohne Abstandhalter, aus stranggepresstem
Aluminium, beschichtet, Abstand Führungsmitte bis
Befestigungsuntergrund über 50 bis 75 mm, Antrieb durch
Elektromotor, einschl. Anschluss von Kupplungsanschluss
und Zuleitung zur Motorsteuereinheit durch eine
Elektrofachkraft, Bemessungsbetriebsspannung 230 V AC,
Befestigungsuntergrund der Oberschiene Stahlbeton,
Befestigungsuntergrund der Führungsschiene Aluminium.
Anlage auf der Dachfläche lagernd aufnehmen und zum
Einsatzort fördern. Anlage reinigen und nach den
Elektroanschlussarbeiten Funktionsprüfung durchführen.
Mit Einbau von Kompriband zw. Blende und Außenwand.
Menge: 24,000 St

**03.03.0110 Außenjalousie/Raffstore Einzelanlage B 4400mm H 3000mm Behang Alu bandbesch B 80mm Antrieb Elektromotor**
*** Leitbeschreibung
STLB-Bau 2025-10 30
Außenjalousie/Raffstore DIN EN 13659 und DIN 18073, als
Einzelanlage, an Fenstern/Türen, einschl. Einbau in
Blende, für das Jalousiepaket verfügbare Breite 130 mm,
verfügbare Höhe 300 mm, Einzelbehangbreite 4400 mm,
Höhe 3000 mm, Behang aus Aluminiumlamellen,
bandbeschichtet, gewölbt, mit Führungsnippel,
wechselseitig an jeder Lamelle, für Schienenführung,
Lamellenbreite 80 mm, Farbton nach Standardfächer des
AN, an Leiterkordel fixiert, Oberschiene als U-Profil,
aus stranggepresstem Aluminium, beschichtet, Farbton
nach Standardfächer des AN, Unterschiene als
Hohlprofil, aus stranggepresstem Aluminium,
beschichtet, Farbton nach Standardfächer des AN,
Lamellenführung durch Führungsschiene mit Gleiteinlage,
Führungsschiene als Systemschiene, ohne Abstandhalter,
Standardmaße des Herstellers, aus stranggepresstem
Aluminium, beschichtet, Farbton nach RAL, Abstand
Führungsmitte bis Befestigungsuntergrund über 50 bis 75
mm, Antrieb durch Elektromotor, einschl. Lieferung von
Kupplungsanschluss und Zuleitung zur
Motorsteuereinheit, Länge Zuleitung 4 m, einschl.
Anschluss mit Stecker-/Kupplungssystem,
Bemessungsbetriebsspannung 230 V AC,
Befestigungsuntergrund der Oberschiene Stahlbeton,
Befestigungsuntergrund der Führungsschiene Aluminium.
Menge: 20,000 St
Zuordnung: 338 030
*Unterbeschreibung 01 Außenjalousie/Raffstore Einzelanlage B 4400mm H 3000mm Behang Alu bandbesch B 80mm Antrieb Elektromotor*
Ausführung nur, wenn sich herausstellt, dass
Bestandsanlage defekt ist.

**03.03.0120 Jalousie-U-Blende Alu D 1,5mm H bis 300mm T bis 150mm H bis 300mm L 4-4,5m**
*** Leitbeschreibung
STLB-Bau 2025-10 30
Blende als U-Profil aus Aluminium, beschichtet, Farbton
nach RAL, Dicke mind. 1,5 mm, Höhe der Blende vorn bis
300 mm, Tiefe bis 150 mm, Höhe der Blende hinten bis
300 mm, Einzellänge über 4 bis 4,5 m, einschl. der
konstruktiv bedingten Aussteifungen, einschl. der
konstruktiv bedingten Blendenhalter, aus beschichtetem
Aluminium, Befestigung an der Fenster/Tür,
Befestigungsuntergrund Aluminium, Abstand hintere
Blendenkante zum Befestigungsuntergrund bis 60 mm,
Ausführung gemäß Zeichnung.
Menge: 30,000 m
Zuordnung: 338 030
*Unterbeschreibung 01 Jalousie-U-Blende Alu D 1,5mm H bis 300mm T bis 150mm H bis 400mm L 4-4,5m*
Ausführung nur, wenn sich herausstellt, dass
Bestandsblende defekt ist.

**03.03.0130 Blendendämmung**
Blendendämmung aus Mineralwolle MW DIN EN 13162,
Bemessungswert der Wärmeleitfähigkeit max. 0,035
W/(mK), Nennwert der Wärmeleitfähigkeit max. 0,034
W/(mK), Brandverhaltensklasse DIN EN 13501-1 A1
(nichtbrennbar), Dicke 40 mm, Höhe bis 300 mm, als
Platten, mit außenseitiger Kaschierung mit schwarzem
Glasvlies, an Blendenaußenseite verkleben,
einschließlich gründlicher Reinigung und Vorbereitung
des Untergrundes.
Menge: 195,000 m

#### Abschnitt 03.04 Sockel

**03.04.0010 Untergrund reinigen Beton Boden Niederdruckwasserstrahlen**
*** Leitbeschreibung
STLB-Bau 2025-10 33
Reinigen des Untergrundes aus Beton, von grober
Verschmutzung, von Boden, durch
Niederdruckwasserstrahlen, Untergrund senkrecht, nicht
schadstoffbelastet, Ausführung gemäß Zeichnung.
Menge: 70,000 m2
Zuordnung: 397 033
*Unterbeschreibung 01 Untergrund reinigen Beton Boden Niederdruckwasserstrahlen*
Ausführung im Sockelbereich, sämtliche Erd- und
Putzanhaftungen sowie minderfesten Schichten sind zu
beseitigen, als Untergrundvorbereitung für
Abdichtungsarbeiten.

**03.04.0020 Grundierung mit verfestigendem Verkieselungskonzentrat**
Abzudichtende, mineralische Untergründe mit einem
lösemittelfreien, verfestigenden
Verkieselungskonzentrat,
1:1 mit Wasser verdünnt, grundieren, Pfützenbildung
vermeiden.
Grundierung vollsatt auf den vorbereiteten Untergrund
auftragen. Untergrund bei Bedarf mit Wasser vornässen,
Materialüberschüsse umgehend entfernen.
Grundierung nicht auftrocknen lassen, abschnittsweise
vorgehen.
Nachfolgende Arbeiten frisch in frisch - innerhalb
der Reaktionszeit - ausführen.

Produkteigenschaften:
Festigend
Porenverengend
Wasserabweisend
Mauersalzhemmend
Verbessert die Haftung, Abrieb- und
Oberflächenfestigkeit
Erhöht die Beständigkeit gegen chemischen Angriff

Produktkenndaten:
Dichte (20 °C) Ca. 1,15 g/cm■
Verfestigung = 5 N/mm²
Wasserabweisung w < 0,5 kg/(m²*h )
Wasserdampfdurchlässigkeit > 90 %
Aussehen / Farbton Farblos bis gelbstichig
pH-Wert Ca. 11
Menge: 70,000 m2

**03.04.0030 Haftbrücke / Zwischenabdichtung**
Haftbrücke / Zwischenabdichtung aus einer hoch
sulfatbeständigen, mineralischen Dichtungsschlämme
auf die Grundierung aus verfestigendem
Verkieselungskonzentrat auftragen.

Produkteigenschaften:
Sehr emissionsarm (GEV-EMICODE EC 1) Plus
Druckwasserdicht
Hoher Sulfatwiderstand und niedrig wirksamer
Alkaligehalt (SR/NA)
Sehr gute Haftung zum Untergrund
Wasserdampfdiffusionsoffen

Produktkenndaten:
Wasseranspruch 20-21 % entspricht ca. 5,0 l / 25 kg
Wasseraufnahmekoeffizient w24 < 0,1 kg/(m h )
Wasserdampfdiffusionswiderstand  < 200
Biegezugfestigkeit (28 d) Ca. 6 N/mm²
Druckfestigkeit (28 d) Ca. 30 N/mm²
Menge: 70,000 m2

**03.04.0040 Untergrundegalisierung ganzflächig**
Ganzflächige Untergrundegalisierung mit einem
mineralischem, wasserdichten Mörtel, einschl.
Verschluss von Fugenausbrüchen und Fehlstellen,
mittlere Schichtstärke / Verbrauch für Auftrag bis zu 5
mm ist einzukalkulieren.

Produkteigenschaften:
Spannungsarm und rissfrei erhärtend
Sehr gute Haftung zum Untergrund
Schichtdicke einlagig bis 50 mm
Hoher Sulfatwiderstand und niedrig wirksamer
Alkaligehalt (SR/NA)

Produktkenndaten:
Wasseranspruch 14-15 % entspricht 3,5-3,8 l / 25 kg
Wasseraufnahmekoeffizient w24 < 0,1 kg/(m h )
Wasserdampfdiffusion  < 200
Druckfestigkeit (28 d) Ca. 20 N/mm²
Farbe grau
Frischmörtelrohdichte Ca. 1,9 kg/l
Konsistenz spachtelfähig
Menge: 70,000 m2

**03.04.0050 Hohlkehle Wand-Sohle kunststoffmodifizierter Mörtel Haftbrücke**
*** Leitbeschreibung
STLB-Bau 2021-10 12
Hohlkehle an Wand-Sohlenanschlüssen in
kunststoffmodifiziertem Mörtel DIN EN 1504-1 oder nach
allg. bauaufsichtlicher Zulassung ausbilden, einschl.
Haftbrücke.
Menge: 60,000 m
Zuordnung: 012
*Unterbeschreibung 01 Hohlkehle Wand-Sohle kunststoffmodifizierter Mörtel Haftbrücke*
Material analog zur Untergrundegalisierung.

**03.04.0060 Kratzspachtelung PMBC**
STLB-Bau 2021-10 18
Kratzspachtelung, mit kunststoffmodifizierter
Bitumendickbeschichtung (PMBC), Untergrund Putz.
Menge: 70,000 m2
Zuordnung: 018

**03.04.0070 Abdichtung Wand W2.1-E PMBC D 4mm 2-schichtig Spachtelverf Verstärkungseinlage**
STLB-Bau 2021-10 18
Abdichtung erdberührter Wände DIN 18533-1 und DIN
18533-3, Raumnutzungsklasse RN3-E (hohe Anforderung),
Wassereinwirkungsklasse W2.1-E (mäßige Einwirkung von
drückendem Wasser bis 3 m Eintauchtiefe), Rissklasse
R3-E (hoch), Rissüberbrückungsklasse RÜ3-E (hohe
Rissüberbrückung bis 1 mm, Rissversatz bis 0,5 mm),
mit kunststoffmodifizierter Bitumen-Dickbeschichtung
(PMBC), Mindesttrockenschichtdicke 4 mm, 2-schichtig,
im Spachtelverfahren aufbringen, einschl.
Verstärkungseinlage, Untergrund Mauerwerk.
Menge: 70,000 m2
Zuordnung: 018

**03.04.0080 Anschluss Einbauteile Abdichtung Wand Durchm. bis 10cm W2.1-E PMBC D 4mm 2-schichtig Verstärkungseinlage**
*** Leitbeschreibung
STLB-Bau 2025-10 18
Anschluss an Einbauteile in der Abdichtung erdberührter
Wände DIN 18533-1 und DIN 18533-3, Prüfdruck 1 bar,
Durchmesser bis 10 cm, Raumnutzungsklasse RN3-E (hohe
Anforderung), Wassereinwirkungsklasse W2.1-E (mäßige
Einwirkung von drückendem Wasser bis 3 m
Eintauchtiefe), Rissklasse R3-E (hoch),
Rissüberbrückungsklasse RÜ3-E (hohe Rissüberbrückung
bis 1 mm, Rissversatz bis 0,5 mm),
mit kunststoffmodifizierter Bitumen-Dickbeschichtung
(PMBC), Trockenschichtdicke mind. 4 mm, 2-schichtig,
einschl. Verstärkungseinlage.
Menge: 4,000 St
Zuordnung: 335 018
*Unterbeschreibung 01 Anschluss Einbauteile Abdichtung Wand Durchm. bis 10cm W2.1-E PMBC D 4mm 2-schichtig Verstärkungseinlage*
Einschließlich Anarbeitung der flächigen
Untergrundegalisierung an die Hauseinführungen sowie
Ausschnitte in der aufzubringenden Dämmung.

**03.04.0090 Perimeterdämmung Kelleraußenwand W2.1-E PS-Hartschaum XPS 0,032W/(mK) einlagig D 180mm PW ds**
*** Leitbeschreibung
STLB-Bau 2025-10 13
Perimeterdämmung auf Kelleraußenwand,
Wassereinwirkungsklasse W2.1-E (mäßige Einwirkung von
drückendem Wasser bis 3 m Eintauchtiefe), aus
Polystyrol-Hartschaum XPS DIN EN 13164, Bemessungswert
der Wärmeleitfähigkeit max. 0,032 W/(mK), Nennwert der
Wärmeleitfähigkeit max. 0,031 W/(mK), einlagig, Dicke
180 mm, als Platten, Anwendungsgebiet DIN 4108-10 PW,
sehr hohe Druckbelastbarkeit - ds, mit Klebe- und
Dichtungsmasse auf Bitumenbasis (2-Komponentenkleber)
befestigen, Ausführung gemäß Zeichnung.
Menge: 30,000 m2
Zuordnung: 335 013
*Unterbeschreibung 01 Perimeterdämmung Kelleraußenwand W2.1-E PS-Hartschaum XPS 0,032W/(mK) einlagig D 180mm PW ds*
Oberfläche plan herstellen für das Aufkleben der
Faserzementplatten.

**03.04.0100 Perimeterdämmung Kelleraußenwand W2.1-E PS-Hartschaum XPS 0,032W/(mK) einlagig D 140mm PW ds**
*** Leitbeschreibung
STLB-Bau 2025-10 13
Perimeterdämmung auf Kelleraußenwand,
Wassereinwirkungsklasse W2.1-E (mäßige Einwirkung von
drückendem Wasser bis 3 m Eintauchtiefe), aus
Polystyrol-Hartschaum XPS DIN EN 13164, Bemessungswert
der Wärmeleitfähigkeit max. 0,032 W/(mK), Nennwert der
Wärmeleitfähigkeit max. 0,031 W/(mK), einlagig, Dicke
140 mm, als Platten, Anwendungsgebiet DIN 4108-10 PW,
sehr hohe Druckbelastbarkeit - ds, mit Klebe- und
Dichtungsmasse auf Bitumenbasis (2-Komponentenkleber)
befestigen, Ausführung gemäß Zeichnung.
Menge: 25,000 m2
Zuordnung: 335 013
*Unterbeschreibung 01 Perimeterdämmung Kelleraußenwand W2.1-E PS-Hartschaum XPS 0,032W/(mK) einlagig D 140mm PW ds*
Oberfläche plan herstellen für das Aufkleben der
Faserzementplatten.

**03.04.0110 Perimeterdämmung Kelleraußenwand W2.1-E PS-Hartschaum XPS 0,032W/(mK) einlagig D 100mm PW ds**
*** Leitbeschreibung
STLB-Bau 2025-10 13
Perimeterdämmung auf Kelleraußenwand,
Wassereinwirkungsklasse W2.1-E (mäßige Einwirkung von
drückendem Wasser bis 3 m Eintauchtiefe), aus
Polystyrol-Hartschaum XPS DIN EN 13164, Bemessungswert
der Wärmeleitfähigkeit max. 0,032 W/(mK), Nennwert der
Wärmeleitfähigkeit max. 0,031 W/(mK), einlagig, Dicke
100 mm, als Platten, Anwendungsgebiet DIN 4108-10 PW,
sehr hohe Druckbelastbarkeit - ds, mit Klebe- und
Dichtungsmasse auf Bitumenbasis (2-Komponentenkleber)
befestigen, Ausführung gemäß Zeichnung.
Menge: 15,000 m2
Zuordnung: 335 013
*Unterbeschreibung 01 Perimeterdämmung Kelleraußenwand W2.1-E PS-Hartschaum XPS 0,032W/(mK) einlagig D 100mm PW ds*
Oberfläche plan herstellen für das Aufkleben der
Faserzementplatten.
Für den Ausgleich von Wandversprüngen im Sockelbereich.
Über diese Position werden auch ggf. geringer
erforderliche Dämmstärken mit vergütet.

**03.04.0120 Sockelbekleidung Faserzementtafel Kat.A Kl.4 Außenwand D 12mm**
Sockelbekleidung aus großformatigen Faserzementtafeln
DIN EN 12467, Kategorie A, Klasse 4, an Außenwand,
Dicke 12 mm, Brandverhaltensklasse DIN EN 13501-1 A2
-s1, d0 (nichtbrennbar), Oberfläche galtt, matt, farbig
deckend beschichtet, UV-gehärtet, form- und
witterungsstabil, lichtecht und UV-stabil, mit
permanentem Graffitischutz, Farbton beige nach
Standardkollektion, für Außenanwendung, vollflächig an
Perimeterdämmung verklebt.
Ausführung gemäß Zeichnung.
Abmessungen sowie Plattenausrichtung gem. Planung /
Stückliste.
Menge: 70,000 m2
Zuordnung: 335 038

#### Abschnitt 03.05 Arbeiten auf Anordnung des AG

**03.05.0010 Facharbeiter/-in sämtliche Kosten/Zuschläge**
*** Leitbeschreibung
STLB-Bau 2025-10 91
Stundenlohnarbeiten durch Facharbeiter/-in
der Verrechnungssatz für die jeweilige Arbeitskraft
umfasst sämtliche Aufwendungen wie Lohn- und
Gehaltskosten, Lohn- und Gehaltsnebenkosten, Zuschläge,
lohngebundene und lohnabhängige Kosten, sonstige
Sozialkosten, Gemeinkosten, Wagnis und Gewinn.
Menge: 50,000 h
Zuordnung: 399 091
*Unterbeschreibung 01 Facharbeiter/-in sämtliche Kosten/Zuschläge*
Ausführung von Stundenlohnarbeiten nur auf Anordnung
des AG.

USt %: 19,00
